# IHK-2026/EU
Angebotsaufforderung (GAEB DA XML 3.3, DA83)
Projekt: IHK-2026
Währung: EUR
Erstellt mit: GXML Toolbox V3.3 R20220330, ORCA AVA 27 27.00.00, 22.10.2026

## Projektbeschreibung
Projektbeschreibung

1. Kurzbeschreibung
Projekt:
Neubau Verwaltungsgebäude Bauteil 4 und Verbindungsbau

Auftraggeber:
Industrie- und Handelskammer Schwaben

Standort:
Neidhartstraße 32, 86150 Augsburg

Gebäude-Null:
±0,00 = 491,40 m ü. NHN

Höhenlage:
0,00 m OK FFB [H1,2+4] = 491,32 m ü. NHN

Förderung:
EFRE (Europäischer Fonds für regionale Entwicklung) 2021-2027
"Kofinanziert von der Europäischen Union"

2. Lage und Beschaffenheit des Grundstücks
Die Fläche der IHKS umfasst die Flurstücke Nr. 5191, 5189/1 und 5189/2. Auf dem Grundstück befinden sich drei Bestandsgebäude der IHK (Haus 1 und 2 Büronutzung, Haus 3 Tagungsräume). Die Grundstücke werden im Norden von der Stettenstraße, im Osten von der Bismarckstraße und im Süden von der Neidhartstraße begrenzt. Im näheren Umfeld befinden sich Wohngebäude.
Das bestehende Mietshaus von 1952 wurde vollständig zurückgebaut.

## Zusätzliche technische Vertragsbedingungen (ZTV) - Allgemein
Zusätzliche technische Vertragsbedingungen (ZTV) - Allgemein
(EFRE-gefördert)

1. Allgemeine Anmerkungen
Die Leistungen sind nach den anerkannten Regeln der Technik zu erbringen.
Folgende Norm ist dabei in der jeweils gültigen Fassung - DIN 18 299 Allgemeine Regelungen für Bauarbeiten jeder Art mit den dort aufgeführten Querverweisen zu anderen technischen Regeln zu beachten.
Alle im Leistungsverzeichnis angegebenen Maße sind Zirka-Abmessungen.
Folgende Regelungen sind zu beachten:
- anerkannte Regeln der Technik
- Regelungen SiGePlan
- Auflagen aus der Baugenehmigung

Soweit in den Leistungspositionen die Lieferung bzw. Anlieferung von Fenstern, Fensterbauteilen oder Zubehör beschrieben ist, sind sämtliche damit verbundenen Neben- und Teilleistungen bis zum vollständigen Einbau in die jeweiligen Einheitspreise einzukalkulieren.

2. Baufeld
Das Baufeld befindet sich im Augsburger Zentrum (Flurstück Nr. 5191, 5189/1 und 5189/2. Grundbuch Amtsgericht Augsburg) zwischen der Stettenstraße und der Neidhartstraße. Das Baufeld unterliegt stark beengten Platz- und Zuliefermöglichkeiten.
Die Anlieferzone befindet sich auf der Seite der Neidhartstraße. Die Baustelle wird allseitig mit einem Bauzaun geschlossen. Es wird ein Tor als Ein- und Ausfahrt vorgesehen.
Es gibt Bestandsbauten auf dem Grundstück (Haus 1-3).
Es ist vorgesehen diese nach Fertigstellung von Haus 4 zu sanieren.
Die Zufahrt von der Stettenstraße über das Parkdeck der IHK ist nur mit PKWs bis zu einer Höhe von 2,80 m möglich.
Der AN hat sich vor Ausführung der Arbeiten über die Lage von Leitungen, Kabeln, Dränen, Kanälen u.dgl. beim Anlagenbetreiber bzw. bei den für die Ver- und Entsorgungsanlagen zuständigen Trägern zu unterrichten.
Die Baustelle befindet sich innerhalb eines Wohngebiets. Arbeiten sind grundsätzlich nur tagsüber von Montag bis Freitag zwischen 07.00 und 19.00 Uhr zulässig.

2.1 Feuerwehr
Sämtliche Baustellenzufahrten und Wege innerhalb der Baustelle müssen für die Feuerwehr zur Verfügung stehen. Speziell an Wochenenden und Feiertagen sind deshalb die Geräte so abzustellen, dass die Feuerwehr und sonstige Notfahrzeuge ungehindert passieren bzw. zufahren können. Berücksichtigt werden müssen: Zufahrt, Aufstellflächen und Rettungswege. Auf das "Kompendium Flächen für die Feuerwehr, Stand: April 2013" wird verwiesen.

2.2 Baumschutz
Auf dem Grundstück befindet sich schützenswerter Baumbestand. Baumschutzmaßnahmen werden vorgesehen. Die zu schützenden Bäume können dem Baumbestandsplan entnommen werden. Generell ist durch alle Auftragnehmer zu beachten, dass im Bereich von Baumwurzeln eine Baustelleneinrichtung nicht gestattet ist. Die Kronen- und Wurzelbereiche von Bäumen sind im Abstand von mindestens 1,50 m über die Baumkrone freizuhalten, dies gilt ebenfalls für die Einrichtung von Lagerflächen. Bei der Baustelleneinrichtung, sowie dem Baubetrieb ist auf den vorhandenen Baumbestand besondere Rücksicht zu nehmen.

Der Baum-Leitfaden der Stadt Augsburg ist zu beachten: (https://www.augsburg.de/fileadmin/user_upload/umwelt_soziales/umwelt/naturschutz/baumschutz/download/baumleitfaden-merkblatt_baustellen.pdf)

3. Baustelleneinrichtung
Zu beachten ist, dass auf dem Baugrund nur wenig Lagerfläche zur Verfügung steht. Zur Nutzung von Lagerflächen hat sich der AN mit der Bauüberwachung und den anderen am Bau beteiligten Unternehmen abzustimmen. Hieraus entstehende Erschwernisse sind in den EPs zu berücksichtigen.
Die Aufstellflächen für die Autokräne, Schwerlastfahrzeuge etc. sind gemäß der Überfahrbarkeit der Bestandsdeckenbereiche und des Verbaus eigenverantwortlich mit dem Tragwerksplaner des AG abzustimmen. (Siehe auch Traglast Bestand)
Es besteht nur eine beschränkte Lagerfläche, die auf dem Baustellenlageplan ersichtlich ist. Weitere Flächen außer dem ausgewiesenen Bereich als Baustellenfläche zu nutzen, ist untersagt.
Baustelleneinrichtung, -betrieb und -räumung haben den einschlägigen behördlichen Vorgaben zu entsprechen und sind - sofern nicht mit gesonderter Position ausgeschrieben - in die Einheitspreise des Angebots mit einzurechnen.
Mit zur Leistung des AN gehören jedoch Hilfsgerüste, Rollgerüste, eventuell Hebekräne, Autokräne, etc. und sämtliche erforderliche Montagemittel für die Ausführung der eigenen Leistungen.

4. Baustrom und Bauwasser
Die Baustrom- und Bauwasserversorgungsarbeiten liegen im Leistungsbereich der Rohbauers und können genutzt werden.
Ist es im Zuge der Arbeiten notwendig, vorhandene Ver- und Entsorgungsleitungen zu unterbrechen bzw. abzuschalten, ist dies der Bauüberwachung und dem für die Ver- und Entsorgungsleitungen zuständigen Träger mindestens 5 Werktage vorher, wenn nichts anderes vereinbart wird, mündlich und schriftlich mitzuteilen. Es ist dafür Sorge zu tragen, dass bei einer Unterbrechung der Ver- und Entsorgungsleitungen die Ver- und Entsorgung benachbarter Bereiche unbeeinträchtigt bleibt. Unvorhergesehene Unterbrechungen (Beschädigungen) von Ver- und Entsorgungsleitungen durch den AN sind der Bauüberwachung und dem für die Ver- und Entsorgungsleitungen zuständigen Träger unverzüglich mitzuteilen.

4.1 Löschwasserversorgung
Die Löschwasserversorgung ist auch im Baustellenbereich während der Bauzeit zu gewährleisten. Zur Entnahme von Baustellenwasser verwendete Hydranten müssen für die Feuerwehr nutzbar bleiben bzw. dürfen nur in Abstimmung mit der Feuerwehr temporär stillgelegt werden.

5. Bauablauf
Der detaillierte Bauablauf ist im Vorfeld zu prüfen. Sämtliche Bauabläufe und Erschwernisse sind bei der Angebotskalkulation zu berücksichtigen.
Die Bestandsverhältnisse, Baugrundverhältnisse und Nachbarbebauungen, die für den Bauablauf eine Behinderung darstellen könnten, sind vom AN im Vorfeld zu prüfen. Der Zeitpunkt der Prüfung ist vom AN so zu wählen, dass neue Erkenntnisse und auftretende Erschwernisse planerisch und im Bauablauf ohne Bauzeitverlängerung erfasst werden können.
Sämtliche Schnittstellen der jeweiligen Leistungspakete - wie z.B. Logistik, Arbeitsunterbrechungen durch Zwischenschritte der anderen Gewerke, unstetige Maschineneinsätze, etc. - sind in den Preisen zu berücksichtigen.
Die Objektüberwachung des AG ist über sämtliche Abstimmungen und Abstimmungsergebnisse unverzüglich in Kenntnis zu setzen.

6. Termine und Terminpläne
Auf der Grundlage der Terminpläne des AGs ist gemäß der besonderen Vertragsbedingungen ein Bauablaufplan seiner gesamten Leistungen vorzulegen, anhand dessen die Einhaltung der Ausführungsfristen nachgewiesen und überwacht werden kann.

7. Baustelle
Auf der Baustelle herrscht ein Alkohol- und Rauchverbot. Das Übernachten auf der Baustelle wird nicht gestattet. Der AN hat dafür Sorge zu tragen, dass während der gesamten Ausführung seiner Leistungen immer mindestens ein fließend Deutsch sprechender mit der Baustelle vertrauter und verantwortlicher Mitarbeiter seiner Firma auf der Baustelle anwesend ist. (Siehe besondere Vertragsbedingungen)
Zu den auf der Baustelle vorzuhaltenden Ausführungsunterlagen zählen:
- Alle Werkpläne/Detailpläne der jeweiligen Fachplanung
- Eine Ausfertigung der Leistungsbeschreibung
Die Baustelle, der Baustellenbereich, deren Umfeld und die vom AN genutzten privaten und öffentlichen Verkehrsflächen sind sauber zu halten. Der AN ist dafür verantwortlich, dass die von ihm, seinen Subunternehmern oder einem von ihm beauftragten Dritten (z.B. Lieferanten) verursachten Verunreinigungen umgehend beseitigt werden.
Auf die Sicherheit, Sauberkeit und Ordnung auf der Baustelle wird sehr viel Wert gelegt.
Dementsprechend hat der AN für eine ständige (tägliche) Reinigung und Ordnung zu sorgen. Weiterhin hat der AN eine mind. tägliche Reinigung der öffentlichen Straßenbereiche, während der Arbeiten durchzuführen. Bei stärkerer Verschmutzung ist das Intervall zu verkürzen. Die Reinigung ist zu dokumentieren.
Eine Verschmutzung von Boden und Grundwasser ist auszuschließen. Kraftstoffe, Öle, Säure, Laugen und sonstige Wasser gefährdende Stoffe dürfen nicht in die Kanalisation geleitet werden.

8. Lasten und Befahrbarkeiten
Siehe Traglast Bestand

9. Baustellensicherheit
Bei dem Bauvorhaben wird die Baustellenverordnung - BaustellV - angewendet.
Es ist ein Sicherheitskoordinator nach BaustellV tätig. Er hat ebenso die Aufgabe, auf mögliche Nichteinhaltung der Vorschriften des Arbeitsschutzes hinzuweisen. Diese Hinweise, der Sicherheits- und Gesundheitsschutzplan, sowie eine für die Baustelle gültige Baustellenordnung sind zu beachten.
Alle AN sind verpflichtet, sämtliche Maßnahmen zur Sicherung ihrer eigenen Arbeitsbereiche nach den einschlägigen Bestimmungen der Berufsgenossenschaften, Unfallverhütungsvorschriften etc. zu treffen und bis zum Abschluss aller von ihnen geschuldeten Leistungen einschließlich Rest- und Mängelbeseitigung vorzuhalten, sowie wieder zu entfernen. Dies gilt auch, wenn andere Firmen Arbeiten auf den Bauflächen ausführen oder die Baustelleneinrichtung mitnutzen. Hierunter fallen unter anderem Beleuchtung der Arbeitsstellen bzw. Arbeitsbereiche, Absperrungen, Geländer, Abdeckungen von Aussparungen und sonstige Sicherheitsmaßnahmen innerhalb der Arbeitsbereiche.
Die Durchführung von Schweißarbeiten in brand- und explosionsgefährdeten Bereichen ist grundsätzlich untersagt. Lässt sich die Brandgefahr aus baulichen oder betriebstechnischen Gründen nicht restlos beseitigen, hat der Unternehmer der ausführenden Firma die anzuwendenden Sicherheitsmaßnahmen in einer schriftlichen Schweißerlaubnis inklusiver der erforderlichen Personenzahl festzulegen. Auf DGUV Regel 100-500 Kapitel 2.26, Schweißen, Schneiden und verwandte Verfahren wird hingewiesen.
Von jedem AN muss, während seiner Arbeiten, ein Ersthelfer auf der Baustelle anwesend sein, in den Räumlichkeiten des BH steht ein Sanitätsraum bauseits zur Verfügung.
Nach Beauftragung ist innerhalb von 14 Tagen, jedoch in jedem Fall vor Ausführungsbeginn eine Gefährdungsbeurteilung gemäß ArbSchG §5 durch den AN zu erstellen und dem AG vorzulegen, besondere Baustellenbedingungen sind hierbei zu berücksichtigen. Aus der Gefährdungsbeurteilung soll hervorgehen, welche Maßnahmen zur Erfüllung des Arbeitsschutzes erforderlich sind.

10. Planung und Ausführungsunterlagen AG
Alle Maße und Eintragungen in den Planunterlagen sind eigenverantwortlich vor Beginn der Ausführung und im Verlauf der Bauzeit zu überprüfen. Übernommene Festpunkte sind örtlich zu kontrollieren und festgestellte Abweichungen oder Bedenken vor Ausführung der Arbeiten dem AG schriftlich mitzuteilen.
Unterlagen werden nur digital bereitgestellt, Papierpläne werden nicht verteilt. Wenn der AN diese benötigt, sind diese auf eigene Kosten zu erbringen.

11. Planung AN
Der AG stellt dem AN die Eingabe und allgemeine Ausführungsplanung digital über die Projektplattform zur Verfügung (siehe Punkt "Projektplattform"). Sämtliche darüber hinaus erforderliche Ausführungsplanung und Genehmigungsstatik sowie die erforderliche Werk- und Montageplanung (W&M) einschließlich aller zugehörigen Detail- und Abstimmungsplanungen sind vom AN zu erbringen. Bei der Erstellung der Planungs- und Ingenieurleistungen sind die Vorgaben des AG umzusetzen. Werk- und Montageplanung (W&M) wird nicht gesondert vergütet, sondern ist in die Einheitspreise einzurechnen.
Alle Unterlagen, Pläne, Berechnungen und Nachweise des AN sind dem AG entsprechend den vorgegebenen Fristen vorzulegen, so dass eventuelle Ergänzungen und Nachbesserungen sowie Korrekturen ohne hinderlichen Einfluss auf den Bauablauf möglich bleiben.
Die Unterlagen sind rechtzeitig beim AG zur Prüfung einzureichen. Aus diesen Unterlagen müssen alle zur Montage und Beurteilung der Konstruktionen notwendigen Einzelheiten wie z. B. Abmessungen, Materialien, Verbindungen, Anschlüsse, etc. klar hervorgehen.
Der AN ist verpflichtet die für seine Ausführung erforderlichen Pläne und Angaben rechtzeitig beim AG anzufordern und zu prüfen. Planläufe für ggf. erforderliche technische Klärungen sind zu berücksichtigen.
Die Montageplanung ist durch den AN fortzuschreiben. Änderungen, die sich während des Baufortschrittes ergeben, werden nicht besonders vergütet.
Sämtliche statischen Berechnungen, Nachweise und Prüfzeugnisse sind vom AN zu erstellen, soweit der AN diese zur Vorlage bei den Baugenehmigungsbehörden aufzustellen bzw. zu führen oder zu erbringen hat.

12. Vermessung
Alle Vermessungs- (insbesondere auch Einmessungs-)arbeiten, die zur Durchführung seiner Leistungen notwendig sind, sind durch den AN durchzuführen.
Vermessungspunkte sind ausreichend zu sichern, auch wenn diese nicht vom AN erstellt wurden.
Alle dem AN zur Verfügung gestellten Vermessungsleistungen sind unverändert zu belassen, nicht zu überstreichen, zu überputzen oder sonst wie zu zerstören.
Sämtliche notwendigen Vermessungsleistungen, wie Einmessbestätigungen, Sockelkontrollen, Grenzfeststellungen, Einmessen der Bestandsbauteile, etc. sind durch den AN zu leisten und im LV miteinzukalkulieren.
Unstimmigkeiten sind mit der Bauüberwachung zu klären. Die Aufnahme der Arbeiten ohne Einspruch gilt als Bestätigung der zur Verfügung gestellten Vermessungsleistungen.
Jeder AN muss die eigene Leistung selbst richtig nach Höhe, Maß, Flucht und Winkel einmessen. Bei Toleranznormen gilt immer die höchste Genauigkeitsklasse. Abmessungen dürfen nicht kumuliert werden (gilt auch für Fluchten).

13. Produkte und Baustoffe
Die angebotenen Produkte in einer Produktgruppe müssen, sofern in der Leistungsbeschreibung nicht anders beschrieben, von einem Hersteller sein. Dies ist aus gestalterischen und technischen Gründen sowie der einheitlichen Lagerhaltung für Ersatzteile zwingend erforderlich.
Vor der Ausführung sind zu allen Stoffen und Bauteilen die Werksgarantien und Lieferscheine, die technischen Merkblätter und Verarbeitungsrichtlinien der Hersteller, sowie die notwendigen gültigen bauaufsichtlichen Zulassungen, Prüfbescheide und sonstige erforderliche Qualitätsnachweise vorzulegen.
Der AN hat dem AG den Nachweis der Überwachung (Güteüberwachung) der zu liefernden Stoffe und Bauteile entsprechend den betreffenden DIN-Normen zu erbringen. Diese Forderung gilt für nicht genormte Stoffe und Bauteile als erfüllt, wenn ein Güteschutzzeichen einer anerkannten Überwachungs-/ Güteschutzgemeinschaft vorliegt.
Können diese Voraussetzungen nicht erfüllt werden, ist die Genehmigung des AG vor dem Einbau dieser Stoffe und Bauteile einzuholen.

14. Entsorgung
Es gilt grundsätzlich Verwertung vor Beseitigung.
Die Abfallbehälter des öffentlichen Raums dürfen keinesfalls benutzt werden.
Siehe auch die besonderen Vertragsbedingungen.

15. Aufmaß und Abrechnung
Rechnungen und Aufmaße sind kumulierend zu stellen und gemäß ihrer Art als Abschlag- oder Schlussrechnung zu bezeichnen. Das Stellen von Einzelrechnungen ist vorab mit dem AG abzustimmen. Abschlagsrechnungen sind fortlaufend zu nummerieren.
Alle Aufmaße sind ebenso wie die Rechnungen positionsbezogen zu stellen und nachvollziehbar mit Abrechnungsplänen auf Grundlage der freigegebenen Ausführungsplanung zu belegen.
Aufmaße und Aufmaßpläne sind digital zu erstellen und im DA11 oder 12-Standard bzw. im PDF-Standard zu übergeben.

16. Mängelfreimeldung
Sämtliche Mängelfreimeldung sind mit einer detaillierten Bilddokumentation bei der Objektüberwachung einzureichen.
Der Unternehmer verpflichtet sich an der Integration in das Mängeltool der Bauherrschaft. Die Mängel sind über das genutzte Tool textlich sowie bildokumentarisch freizumelden.

17. Umweltschutz
Der verantwortliche Bauleiter/Fachbauleiter des AN bzw. sein Umweltschutzverantwortlicher hat die Einhaltung der Umweltschutzbestimmungen, die sich aus den einschlägigen Gesetzen, Verordnungen, Satzungen, behördlichen Richtlinien sowie Bau- und Betriebsgenehmigungen ergeben, im Baustellenbereich sicherzustellen. Er ist verpflichtet, seine Arbeitskräfte rechtzeitig in der Beachtung aller Umweltschutzbestimmungen im Baustellenbereich in Abstimmung mit dem AG zu unterweisen.

18. Dokumentation
Der AN hat die Erstellung kompletter Bestandsunterlagen als Darstellung des Endzustandes der ausgeführten Vertragsleistung zu erstellen und dem AG mit der Abnahmeforderung vorzulegen. Die Bestandsdokumentation ist spätestens mit dem Abnahmeverlangen dem AG zu übergeben. Fehlen wesentliche Unterlagen, kann die Abnahme insoweit verweigert werden oder nur unter Vorbehalt erfolgen. Die Unterlagen sind entsprechend des Baufortschritts zu führen, bauaufsichtliche Zulassungen sind vor Ausführung vorzulegen.
Die gesammelte Bestandsdokumentation ist dem AG digital über die Projektplattform zur Verfügung zu stellen sowie 2-fach in Papier (DIN A4, in beschrifteten Ordnern mit Inhaltsverzeichnis) zu übergeben. Großformatige Pläne (> DIN A3) sind zusätzlich in Stehsammlern einzureichen. Die Ordnerfarbe und Rückenschilder sind ohne Firmenaufschrift in Abstimmung mit dem AG zu wählen.

19. Lärm
Dauerhafte und unverhältnismäßige Lärmemissionen sind zu vermeiden. Sämtliche Baumaschinen sind als lärmarme Maschinen vorzuhalten. Aus diesem Sachverhalt resultierende kalkulationsrelevante Punkte sind in die EP einzukalkulieren.

20. Staubbelastung
Staubbelastungen sind generell auf ein Minimum zu begrenzen.
Die erforderlichen Maßnahmen sind in Einheitspreise mit einzukalkulieren.

21. Erschütterungen
Erschütterungen sind generell auf ein Minimum zu begrenzen.
Die erforderlichen Maßnahmen sind in Einheitspreise mit einzukalkulieren.
Erschütterungen sind zu begrenzen auf die Werte der DIN 4150. Die Vorgaben der LärmVibrationsArbSchV - Lärm- und Vibrations-Arbeitsschutzverordnung Verordnung zum Schutz der Beschäftigten vor Gefährdungen durch Lärm und Vibrationen sind einzuhalten.
Die Baustelle befindet sich innerhalb eines Wohngebiets und damit in geräusch- und erschütterungsempfindlicher Umgebung. Schutzziele sind empfindliche Geräte und Analyse Einrichtungen in den umliegenden Gebäuden. Die ausführenden Firmen und vor allem Ihre Maschinen- und Geräteführer sind daher gehalten, durch umsichtiges Verhalten unnötige Geräusch- und Erschütterungsemissionen zu vermeiden. Dazu gehört auch grundsätzlich der Einsatz möglichst erschütterungsarmer Gerätetechnik.
Erschütterungs- Lärm- und Staubintensive Arbeiten sind grundsätzlich nur tagsüber- außerhalb der Ruhezeiten gemäß DIN 4150-2 zulässig. Zur Entlastung der umliegenden Anwohner sind diese Arbeiten ggf. vormittags und nachmittags in Absprache mit der Bauüberwachung für jeweils 0,5 h oder 1 h zu unterbrechen. Dies ist in die Preise einzurechnen.
Erschütterungsintensive Arbeiten müssen vor Ausführungsbeginn mit den betroffenen Nachbarbauten und der örtlichen Bauüberwachung terminlich abgestimmt werden.
Diese Abstimmung hat so frühzeitig zu erfolgen, dass dem AG die Möglichkeit gegeben ist, seine Arbeitsabläufe entsprechend anzupassen/umzustellen.

22. Projektplattform
Für das Projekt steht dem AN eine Projektplattform zur Verfügung und muss als Datenplattform genutzt werden. Hierüber erfolgt der Datenaustausch. Die Nutzung der Projektplattform wird vom AG kostenfrei bereitgestellt; die damit verbundenen Aufwendungen des AN (Personalaufwand, EDV, Druck- und Vervielfältigungskosten, Baustellengemeinkosten etc.) sind eigenverantwortlich zu tragen und in die Angebotskalkulation einzurechnen.
Die Planunterlagen werden über das Projektkommunikationssystem zur Verfügung gestellt. Der AN wird per E-Mail über neu eingestellte Planunterlagen informiert und ist verpflichtet sich täglich die aktuellen Planunterlagen, dazu gehören ebenfalls mehrfache Indexläufe, herunterzuladen und sofern erforderlich für die eigene Bearbeitung auszudrucken und zu vervielfältigen. Es werden seitens AG keine Pläne in Papierform zur Verfügung gestellt. Die damit verbundenen Aufwendungen (Personalaufwand / EDV / Druck- und Vervielfältigungskosten, Baustellengemeinkosten etc.) sind vom AN zu tragen. Der AG übermittelt dem AN dessen Zugangsdaten. Vom AN ist eine zuständige Person zu benennen und dient als Ansprechpartner für den AG. Schulungstermine zum Arbeiten mit der Projektplattform sind durch die genannte Person des AN wahrzunehmen. Mehraufwendungen, die sich daraus ergeben, werden nicht gesondert vergütet und sind mit einzukalkulieren.

23. Mengeneinheiten
In diesem Leistungsverzeichnis verwendete Einheiten
cm Zentimeter
cm2 Quadratzentimeter
h Stunde
a Jahr
kg Kilogramm
m Meter
m2 Quadratmeter
m3 Kubikmeter
Mt Monat
St Stück
t Tonne
Wo Wochen
mMt m x Monat
mWo m x Woche
m2Mt m2 x Monat
m2Wo m2 x Woche
StMt Stück x Monat
StWo Stück x Woche
St/M Stück pro Monat
LE Leistungseinheit

Die detaillierten Vorgaben zu Anlieferfenstern, Montagekonzept, Gerüstabstimmung und Verbrauchskosten sind in den "Zusätzlichen Technischen Vertragsbedingungen - Baustelleneinrichtung" geregelt und ergänzen die vorstehenden allgemeinen Regelungen. Bei Widersprüchen zwischen den Abschnitten gehen die Festlegungen der ZTV BE als spezifischere Regelung vor.

## Zusätzliche technische Vertragsbedingungen (ZTV) - Dachabdichtungsarbeiten
Zusätzliche technische Vertragsbedingungen (ZTV) - Dachabdichtungsarbeiten

1. Vorschriften und Richtlinien

Die Leistungen sind nach den anerkannten Regeln der Technik zu erbringen. Insbesondere sind dabei die:
- VOB, Teil C
- DIN 18299 (ATV)
- DIN 18336 Abdichtungsarbeiten
- DIN 18338 Dachdeckungs- und Dachabdichtungsarbeiten
- DIN 18339 Klempnerarbeiten
- DIN 18531 Abdichtung von Dächern sowie von Balkonen, Loggien und Laubengängen
- DIN 18451 Gerüstarbeiten

mit den dort aufgeführten Querverweisen zu anderen technischen Regeln zu beachten. Ergänzend zu den in der VOB/C genannten Regelwerken sind die einschlägigen allgemein anerkannten Regeln der Technik, die einschlägigen Fachregeln des Dachdeckerhandwerks sowie die Verarbeitungsrichtlinien der jeweils verwendeten und angebotenen Systemkomponenten zu beachten. Bei Widersprüchen gilt die Rangfolge der Vertragsbestandteile gemäß den Vergabeunterlagen.

Insbesondere gilt die Richtlinie:
- Fachregeln für Dächer mit Abdichtung - Flachdachrichtlinien, herausgegeben
  vom Zentralverband des Deutschen Dachdeckerhandwerks (ZVDH)

Aufgrund der unterschiedlichen Auffassungen zur Bedeutung der koexistierenden Regelwerke DIN 18531 und Flachdachrichtlinie (ZVDH) wird klargestellt, dass eine Ausführung, die in völliger Übereinstimmung mit der Flachdachrichtlinie steht, aufgrund der langen und positiven Erfahrung, die mit der Anwendung dieses Regelwerks einhergeht, als nicht mangelhaft und technisch gleichwertig zur DIN 18531 betrachtet wird.

Die Arbeiten finden auf den Dach- und Terrassenflächen statt. Die jeweiligen Arbeitshöhen sind den Schnitten und Ansichten zu entnehmen, Stockwerkszuschläge für die Ausführung werden nicht gewährt.

- Das Hauptdach/Technikdach (4.+5.OG) wird als gefälleloses, nicht genutztes Gründach, für Wartungszwecke bebegehbar, ausgeführt, Aufbau über Abdichtung und Dämmung: extensive Begrünung,
- Die Dachterrasse (3.OG) wird mit einem Teilgefälle als genutztes Warmdach ausgeführt . Aufbau über Abdichtung und Dämmung: Plattenbelag auf Splittbett
- Das Verbinderdach im 1.OG wird als Gründach ausgeführt inkl. einem Bereich bis 2,50 m vor Fassade mit nicht brennbarer Dämmung ausgeführt, als Anschluß zum Neubau, Aufbau über Abdichtung und Dämmung: extensive Begrünung,
- Das Dach im Außenbereich EG, Decke über TG wird als Umkehrdach befahrbar ausgeführt. Aufbau über
Abdichtung und Dämmung: Plattenbelag auf Splittbett

Dachaufbauten:
DA 01-A  -  Umkehrdach mit Plattenbelag befahrbar EG Eingang ;Decke über TG
DA 02-A  -  Gründach extensiv: 1.OG Dach Verbinder ab 2,50 m vor Fassade, 4+5.OG Wartungsflächen
DA 02-B  -  Gründach extensiv mit PV Anlage,  4.OG umlaufendes Gründach im Technikgeschoß
  5.OG Decke über Technikgeschoß
DA 03-A+B Warmdach mit Plattenbelag, 3.OG Dachterrasse Vorstandsetage
DA 04  -  Gründach extensiv; 1.OG Verbinderdach, inkl. Steinwolledämmung Streifen bis 2,50 vor Fassade

Für alle Dachaufbauten gilt:
Gründachaufbau, sowie Terrassen- oder Pflasterbelag ist nicht Bestandteil der Ausschreibung, sondern Leistung über AN GALA-Bau. Ein Seilsicherungssystem wird in den Gründachaufbau integriert und ist ebenfalls nicht Bestandteil der Ausschreibung Dachabdichtung.
Die komplette Entwässerung erfolgt über die TGA HLS, da es sich um eine Unterdruckanlage handelt. Die Dach- und Attikaabläufe werden vom AN HLS geliefert und sind vom Dachabdichter entsprechend in die Dachhaut einzubinden, bzw. durch die Attika zu führen und jeweils einzudichten.

Standardaufbau Gründach, Technikdach (1.OG und 4.+ 5.OG):
- Voranstrich
- Dampfsperre
- Wärmedämmung PUR/PIR (in Anschlußbereichen 1.OG als Steinwolledämmung)
- Abdichtung 2-lagige Bitumenbahn
- Begrünung extensiv (nicht Bestandteil der Ausschreibung)

Standardaufbau Warmdach Dachterrasse (3.OG):
- Voranstrich
- Dampfsperre
- Wärmedämmung PUR/PIR, Teilgefälle
- Abdichtung 2-lagige Bitumenbahn
- bauseitiger Plattenbelag in Splittbett

Einbauteile:
- Gelieferte Dach- und Attikagullys montieren und eindichten
- Entlüftungselemente eindichten
- Anpassungen an Einbauteile
- TGA Dachdurchführungen bzw. bauseitige Einbauteile

2. Dachabdichtung, Klempnerarbeiten, Spenglerarbeiten

2.1 Prüfbescheid
Der Dachaufbau, sowie alle ausgeschriebenen Materialien müssen einen gültigen Prüfbescheid in Form einer allgemeinen bauaufsichtlichen Zulassung oder einer Zulassung im Einzelfall besitzen. Systeme verschiedener Hersteller dürfen nicht gemischt oder verbunden werden. Es dürfen nur komplette Systeme verwendet werden. Werden Systeme gemischt, ist eine Verträglichkeit dieser vom AN nachzuweisen.

2.2 Beanspruchung und Anforderungen
Die Dachabdichtungen sind gemäß DIN 18531 in der zum Zeitpunkt der Ausschreibung gültigen Fassung auszuführen. Die Abdichtung ist entsprechend der vorgesehenen Nutzung der Dachflächen als Gründach, Gründach mit PV-Anlage, Technikdach, Dachterrasse bzw. Umkehrdach mit den hierfür erforderlichen Schutz-, Nutz- und Funktionsschichten auszubilden.
Die Fachregeln für Dächer mit Abdichtungen des ZVDH gelten als gleichwertige anerkannte Regeln der Technik.
Der Dachaufbau ist dauerhaft windsogsicher auszuführen. Die Bemessung und Ausführung der Windsogsicherung hat nach den zum Zeitpunkt der Ausführung gültigen technischen Regelwerken zu erfolgen. Das Bauvorhaben befindet sich in de Windlastzone 2.

2.3 Vorleistungsprüfung
Der beschriebene Dachaufbau ist auf die erstellten Betondecken aufzubringen. Rechtzeitig vor der Ausführung sind die Flächen auf ihre Eignung zu prüfen. Sofern es Beanstandungen an den Vorleistungen gibt, sind diese unmittelbar und schriftlich der örtlichen Bauleitung zu melden.

2.4 Stoffe und Bauteile
Für einzubauendes Material sind die Richtlinien der Hersteller grundsätzlich zu beachten. Auf Verlangen ist dem Auftraggeber Einsicht in diese zu gewähren.

Dübel zur Befestigung müssen auf den Untergrund abgestimmt sein. Bei nicht ausreichend festem Untergrund sind Injektionsanker zu verwenden.

Der Arbeitsablauf ist so einzurichten, dass bei Arbeitsunterbrechung offene Kanten des Abdichtungsaufbaus gegen das Eindringen von Niederschlägen geschützt sind, ggf. sind sie abzukleben und bei Fortsetzung der Arbeiten von den Klebstreifen wieder zu befreien.

Stöße und Fugen sind so auszuführen, dass Dehnungen bei gleichzeitiger Sicherstellung der Wasserdichtheit spannungsfrei aufgenommen werden können.

Dämmungen:
Alle Dämm- und Abdichtungsmaterialien sind auf Unterlagen trocken zu lagern und einzubauen. Rollen sind stehend zu lagern.
Bei der Verarbeitung, vor allem bei Trennung, entstehende Rückstände von Mineralwolle dürfen nicht gefegt werden.
Es sind zugelassene Staubsauger zu verwenden. Verschnitt, Abfälle und Staubsaugerinhalte sind in staubdicht schließenden Behältern (auch Plastiksäcke sind zulässig) zu sammeln. Die Dämmschichten sind an allen Anschlüssen so auszuführen, dass keine Wärmebrücken entstehen.

Abdichtungen:
Nahtverbindungen von Bitumenbahnen in der Deckschicht sind unmittelbar nach Herauslaufen des Klebers entsprechend der Oberflächenbeschichtung abzustreuen.

Dacheinläufe:
Dacheinläufe sind in Decken mit Abdichtung mit Klebeflansch einzubauen. Dacheinläufe sind vertieft einzusetzen. Sie müssen die Dichtungsebene und die Nutzschicht entwässern und dürfen keine Wärmebrücken bilden. Roste für Dacheinläufe müssen herausnehmbar sein. Sind die Roste fest in die begehbare Oberfläche eingebunden, muss ihre Beweglichkeit gegenüber dem Ablauf gewährleistet sein.

Feuerverzinkung sind erst nach Abkantung der Bleche vorzunehmen, wenn ein Reißen oder Abblättern der Zinkschicht nicht ausgeschlossen werden kann. Werden Bohrungen erst nachträglich angebracht, ist eine Kaltverzinkung der Lochleibung und -umgebung durchzuführen.

Freie Kanten der Bleche sind zu entgraten; bei Blechdicken bis 1 mm sind sie umzubördeln. Späne von Bohren und Fräsen sowie Reste von Schleifstaub sind sofort von den bearbeiteten Teilen zu entfernen.

2.5 Bauteilbemusterung
Für alle aufgeführten Bauteile, Profile, Oberflächen, Einbauten oder Zubehörteile sind vom Auftragnehmer rechtzeitig zur Prüfung und Freigabe dem AG Muster wie nachfolgend beschrieben vorzulegen.

Alle Bauteile, Profile, Oberflächen und Einbauteile bedürfen einer Genehmigung des AG und sind dafür in rechtzeitigem Vorlauf vorzulegen, damit die Abstimmungen und Ergebnisse in die W+M Planung einfließen können

Handmuster für oberflächenfertige Bauteile sind in den jeweiligen Einheitspreisen einzukalkulieren. Die Bemusterungsgegenstände sind so rechtzeitig einzureichen, dass hieraus keine Bauzeitverzögerung entsteht.

2.6 Dichtigkeitsprüfung:
Vor Herstellung des Gründachaufbaus ist die Dachabdichtung einer elektronischen Dichtigkeitsprüfung mittels Impulsstromverfahren (EFVM) zu unterziehen. Die Prüfung dient dem Nachweis der Wasserdichtheit der Abdichtungsebene sowie der Lokalisierung möglicher Fehlstellen. Das Prüfprotokoll ist der Bauleitung vor Beginn der Begrünungsarbeiten vorzulegen. Eventuell festgestellte Undichtigkeiten sind vor Ausführung weiterer Aufbauten zu beseitigen und durch eine Nachprüfung nachzuweisen.
Entsprechende Position ist im Titel 02.01 Sonstige Leistungen zu bepreisen.

3. Nebenleistungen / Besondere Leistungen
Als Nebenleistungen oder besondere Leistungen gelten die Regelungen der aktuellen VOB inkl. dem Teil C.

Zu den Nebenleistungen gehören zusätzlich folgende Leistungen:
a) Die Ausführung der Arbeiten in Teilabschnitten gemäß Bauzeitplan und Baufortschritt.
b) Vorlage eines detaillierten Bauablaufplanes, gegliedert in Ebenen und Bauteile
c) Das Liefern und Einbauen aller erforderlichen Befestigungs- und Verbindungsmittel und Kleineisenteile, wie Schrauben, Muttern, Unterlegscheiben, Schlaudern, Pratzen usw. ausschließlich in Edelstahl.
d) Das Nachverzinken von Schnittstellen und Anschlüssen (Kaltverzinkung) auf der Baustelle
Ist für Normelemente oder -bauteile eine allgemeine statische Berechnung Bestandteil des Preises und ist sie auf Verlangen vorzulegen oder - als Kopie- auszuhändigen, so gehört dieses zu den Nebenleistungen.

4. Baustelleneinrichtung wird in einer gesonderten Position abgefragt und ist dort zu bepreisen.

## EFRE-Vorbemerkung für Gewerke
EFRE-Vorbemerkung für Gewerke

Im Rahmen der EFRE-Förderung gelten für sämtliche ausführende Unternehmen im Bauvorhaben besondere Förder- und Dokumentationspflichten. Die nachfolgenden Regelungen sind integraler Bestandteil der Ausschreibung und müssen uneingeschränkt eingehalten werden.

Das Projekt wird durch den Europäischen Fonds für regionale Entwicklung (EFRE) kofinanziert. Aus diesem Grund gelten die Informations-, Dokumentations- und Sichtbarkeitspflichten nach Verordnung (EU) 2021/1060 sowie den einschlägigen landesspezifischen Förderrichtlinien.

1. Informations- und Sichtbarkeitspflichten
Die ausführenden Unternehmen sind verpflichtet, sämtliche vorgegebenen Kommunikationsmaßnahmen - insbesondere Bauschilder und Hinweise "Kofinanziert von der Europäischen Union" - umzusetzen. Das EU-Emblem und der Finanzierungshinweis sind auf allen relevanten Baustellenschildern, Berichten und auf der Website des Auftraggebers darzustellen. Fotodokumentationen der Maßnahmen sind zu erstellen und dem AG zur Nachweisführung zu übergeben. Die Durchführung aller EFRE-relevanten Kommunikationsmaßnahmen ist zwingend umzusetzen.

2. Projekt- und Leistungsdokumentation
Alle Leistungen müssen lückenlos dokumentiert werden:
- Tagesberichte/Bautagebuch (wichtig für Bau-, Abbruch- und Verbauarbeiten)
- Mengenermittlung und Aufmaß
- Wiegescheine bei Entsorgungen
- Entsorgungsnachweise, inkl. Nachweise für jede Materialklasse
- Prüfprotokolle und Abnahmebestätigungen
- Originalrechnungen und Zahlungsnachweise
- Fotodokumentationen für alle Sichtbarkeitsmaßnahmen (z. B. Bauschild)

3. Aufbewahrungspflichten
Sämtliche Unterlagen, Aufmaße, Prüfprotokolle, Rechnungen, Nachweise und Fotodokumentationen sind vom Auftragnehmer mindestens bis 31.12.2038 in nachvollziehbarer Form aufzubewahren und auf Verlangen vorzulegen.

4. Unterstützung von Prüfungen
Der Auftragnehmer verpflichtet sich, alle Prüfungen und Kontrollen durch den Auftraggeber, die EFRE-Verwaltungsbehörde, Landesbehörden, Rechnungsprüfer und die Europäische Kommission aktiv zu unterstützen. Dokumente sind innerhalb von 15 Tagen vorzulegen.

5. Kostendokumentation und Verwendungsnachweise
Für abrechnungsfähige Kosten müssen dem AG vollständige Rechnungs- und Zahlungsnachweise sowie alle zugehörigen Nachweise über die erbrachten Leistungen, Mengen und Materialströme vorgelegt werden.

## Abruf Terminplan nach Angebotsabgabe
Achtung:

Der Terminplan des AN wird im Zuge der Nachforderung abgefragt und ist somit bis zu diesem Zeitpunkt zu erstellen.
Dies dient der Sicherzustellung, dass die Bauabläufe und Erschwernisse fachgerecht berücksichtigt wurden.

Hierzu ist zu beachten, dass die Übermittlung des angeforderten Terminplans für Bieter der engeren Wahl
innerhalb der nachgeforderten Zeiträume erfolgen muss.

## Abruf Bausatelleneinrichtungskonzept nach Angebotsabgabe
Achtung:

Das Baustelleneinrichtungskonzept des AN wird im Zuge der Nachforderung abgefragt und ist somit bis zu diesem Zeitpunkt zu erstellen.
Dies dient der Sicherzustellung, dass die beengten Verhältnisse, die Bauabläufe und Erschwernisse fachgerecht berücksichtigt wurden.

Hierzu ist zu beachten, dass die Übermittlung des angeforderten Konzepts für Bieter der engeren Wahl
innerhalb der nachgeforderten Zeiträume erfolgen muss.

## Hinweise zur Gefälleloser Dachabdichtung
Die nachfolgend aufgeführten Dachabdichtungen wurden hauptsächlich gefällelos geplant und entsprechend ausgeschrieben.

Auf Grund des geplanten Aufbringens eines "schweren Oberflächenschutzes" in Form von Kies, Plattenbelag auf Splitt bzw. einer extensiven Dachbegrünung ist das nach der aktuellen Flachdachrichtlinie sowie der neuen DIN 18531 auch regelkonform.

Hierzu sagt die Fachregel für Abdichtungen folgendes aus:
1.4 Gestaltungs- und Planungshinweise
(6) Bei gefällelosen Flächen sollte ein schwerer Oberflächenschutz angeordnet werden
2.2 Dachneigung, Gefälle
(1) Die Unterlage der Abdichtung soll für die Ableitung des Niederschlagswassers mit einem Gefälle von mindestens 2 % in der Fläche geplant werden.
(2) Gefällelose Flächen können in begründeten Fällen, z.B.
- infolge reduzierter Anschlusshöhen an Türen,
- konstruktiv vorgegebene Lage der Entwässerungsein- richtungen, die eine Gefällegebung nicht ermöglichen,
- Bestandsgebäude mit vorgegebener Lage der Entwässerungseinrichtungen,
- Intensivbegrünung oder erdüberschüttete Flächen mit Anstaubewässerung,
- baurechtliche Anforderungen, die eine Gefällegebung nicht ermöglichen, geplant und ausgeführt werden.
Die besonderen Anforderungen von Abschnitt 2.3.4 und Abschnitt 3.6 sind zu berücksichtigen.

Der Bieter hat folgende Nachweise in Textform vorzulegen:

- Eignung der angeboteten Materialien/Produkte (Aufbau inkl. Wärmedämmplatten) für eine gefällelose Ausführung bei allen Dachflächen.

- Nachweiß der Wärmedämmanforderungen: WLG und Dämmstärken.

## Qualitätsanforderung der Dachabdichtungsbahnen
Zusätzliche Kriterien zur Qualität der auszuführenden Dachabdichtungsbahnen:

Elastomerbitumenbahnen:
Die verwendete Elastomerbitumenbahn muss für hochwertige, mehrlagige Dachabdichtungen geeignet sein und eine hochpolymermodifizierte Bitumendeckmasse mit geringem Füllstoffanteil aufweisen.
Der Füllstoff- bzw. Gesteinsmehlanteil darf 35 Gew.-% der Bitumenmasse nicht überschreiten.

Kriterien die Polymerbitumen Schweißbahnen mit Wurzelschutz erfüllen müssen:
- Trägereinlage KTP ≥ 300 g/m²
- Zugfestigkeit längs/quer ≥ 1400 N/50 mm
- Kaltbiegeverhalten ≤ -30 °C
- Wärmestandfestigkeit ≥ +150 °C
- Wurzelfest nach FLL
- Dicke ≥ 5,2 mm

Die Nachweise sind auf Verlangen des Auftraggebers durch aktuelle Herstellerdatenblätter oder Prüfzeugnisse zu erbringen.

## Anlagenverzeichnis
Ergänzungen zur Angebotsaufforderung - Anlagen

Der Bieter hat die Vollständigkeit der Unterlagen zu prüfen.
Anlagenverzeichnis
Diesem Leistungsverzeichnis liegen folgende zeichnerischen und planerischen Unterlagen bei:

LNr. Dateiname
01 LV 589 Dachabdichtungsarbeiten (GAEB-X83 / PDF)

02 Pläne
02.1 Details
02.1.1  IHKS-H4-ARC-5-DT-AT-355-V-7.pdf
02.1.2  IHKS-H4-ARC-5-DT-AT-358-V-6.pdf
02.1.3  IHKS-H4-ARC-5-DT-DA-360-V-4.pdf
02.1.4  IHKS-H4-ARC-5-DT-DA-361-V-3.pdf
02.1.5  IHKS-H4-ARC-5-DT-DA-362-V-3.pdf
02.1.6  IHKS-H4-ARC-5-DT-FE-344-V-7.pdf
02.1.7  IHKS-H4-ARC-5-DT-FE-345-V-7.pdf
02.1.8  IHKS-H4-ARC-5-DT-FE-346-V-7.pdf

02.2 Grundrisse
02.2.1  IHKS-H4-ARC-5-GR-0-112-F-3.pdf
02.2.2  IHKS-H4-ARC-5-GR-1-113-F-3.pdf
02.2.3  IHKS-H4-ARC-5-GR-2-114-F-3.pdf
02.2.4  IHKS-H4-ARC-5-GR-3-115-F-3.pdf
02.2.5  IHKS-H4-ARC-5-GR-4-116-F-0.pdf
02.2.6  IHKS-H4-ARC-5-GR-5-117-F-0.pdf
02.2.7  IHKS-H4-ARC-5-GR-U1-111-F-2.pdf

02.3 Schnitte
02.3.1  IHKS-H4-ARC-5-SN-1-204-F-1.pdf
02.3.2  IHKS-H4-ARC-5-SN-2-205-F-1.pdf
02.3.3  IHKS-H4-ARC-5-SN-3-206-F-1.pdf
02.3.4  IHKS-H4-ARC-5-SN-4-207-F-1.pdf
02.3.5  IHKS-H4-ARC-5-SN-A-201-F-1.pdf
02.3.6  IHKS-H4-ARC-5-SN-B-202-F-1.pdf
02.3.7  IHKS-H4-ARC-5-SN-C-203-F-1.pdf

02.04 BE-Pläne
02.04.1  IHKS_250126_BMA_PL_BE-Plan_inkl. Entsorgungshof
02.04.2  IHKS_250126_BMA_PL_BE-Plan_inkl. Entsorgungshof_Ausbau
02.04.3  IHKS_250126_BMA_PL_BE-Plan_inkl. Entsorgungshof_Rohbau

## 589 Dachabdichtungsarbeiten

### Titel 01 Dachabdichtungen

#### 01.01 Baustelleneinrichtung

*Hinweis: Ausführungshinweise*
Die Ausführung der Dachabdichtungsarbeiten erfolgt ggf. nicht in einem durchlaufenden Zeitraum, sondern Abschnittsweise.

Die Arbeiten werden dem Baufortschritt angepaßt.

- Reinigen der Untergründe, Voranstrich, Dampfbremse,  Dämmung, Dachdichtung, (alle Bereiche)
-  Montage und Eindichten bauseitiger Attikagullys und Notüberläufe aller Dächer
-  einschl. Attikaabdichtung und Bohle
- Attikaabdeckungen in Abstimmung mit Fassadenbaufirma
-  Bei Gerüststellungen auf Dachflächen müssen die Flächen durch Bautenschutzmatten und OSB Platten geschützt werden und werden in einer gesonderten Position abgefragt.
- Montage Regenfallleitungen erfolgt durch AN TGA

Unterbrechungen und Abstimmungen mit tangierenden Gewerken sind in die Baustelleneinrichtung mit einzukalkulieren und werden nicht gesondert vergütet.

**01.01.0010 Baustelleneinrichtung- und räumung**
Einrichten und Räumen der Baustelle sowie das Wiederherstellen des Geländes einschl. Entfernen von Verunreinigungen, mit folgenden in den Pauschalpreis einzurechnenden Leistungen, soweit sie nicht in nachfolgenden Einzelpositionen erfasst sind.

- sämtliche Kosten aus Anmietungen vom AN genutzter
  öffentlicher Flächen und die Anmietungskosten der
  bestehenden Baustelleneinrichtung vom AN
  Rohbau/Baulogistik sofern durch den AN benötigt
  (Unterkunftscontainer)

- Entsorgung von Abfall aus dem Bereich des
  Auftragnehmers, sofern nicht nach DIN 18299
  gesondert ausgeschrieben,

- sämtliche Gebühren im Zusammenhang mit der
  Baustelleneinrichtung (falls erforderlich)

Abrechnung erfolgt per Stück als pauschale Leistung für die gesamte Ausführungszeit.
Menge: 1,000 St

**01.01.0020 Provisorische Entwässrung Dachflächen**
Dachflächen mittels PVC-Rohren, Fallrohren, Winkel- und
T Profilen sowie Folienflexschläuche provisorisch entwässern
einschl. Anbinden an die vorhandene Regenwassergrundleitung.
Entwässerung hinterlaufsicher an Dacheinläufe montiernen, vorhalten, und auf Anordnung der Bauleitung wieder entfernen.

Ausführung als provisorische Entwässerung für mehrere nicht zusammenhängnde Dachflächen herstellen
Dachflächen:
1. OG: ca. 156 m2 - Gründach Verbinder OG-1
3. OG: ca. 110 m2 - Dachterrasse OG-3
4. OG: ca. 541 m2 - Gründach OG-4
5. OG: ca. 220 m2 - Gründach DA-5

Gesamt: ca. 1.027 m2

Abrechnung erfolgt als pauschale Leistung inkl. aller erforderlicher Zusatzleistungen.
Abrechnungseinheit in m2 ist die Gesamtfläche aller Dächer
Menge: 1027,000 m2

#### 01.02 Vorbereitende Arbeiten

**01.02.0010 Betondecke reinigen, grobe Verschmutzung**
Betondecke für einen staubfreien Untergrund, von groben Verschmutzungen, als besondere Leistung, die über die Nebenleistung der VOB hinausgeht, wie Bauschutt, Ölrückständen u. ä. trocken reinigen. Hochstehende Kanten, Grade sowie scharfkantige Unebenheiten egalisieren und besenrein abfegen. Anfallenden Schutt abtransportieren und entsorgen.

(Reinigen der Hochzüge ist bei den jeweiligen Dachaufbauten ausgeschrieben)
Menge: 510,000 m2

**01.02.0020 Tagwasser bzw. stehendes Wassder absaugen**
Stehendes Wasser oder Niederschlagswasser auf Dachfläche absaugen.
Auf Nachweis und nach vorheriger Abstimmung mit der Bauleitung.
Abrechnung erfolgt nach h Helfer inkl. Gerät
Menge: 40,000 h

**01.02.0030 Untergrund vorbereiten, trocknen, Stahlbetonflächen**
Trocknen der gesäuberten Stahlbetondecken mit Gas-Aufschweißbrenner nach Absprache mit der örtlichen Bauleitung bis zur Eignung für Vorbehandlung mit Voranstrich.
Menge: 1117,000 m2

**01.02.0040 Ausgleichen von Unebenheiten, Heißbitumen**
Unebenheiten der Dachfläche, welche die Grenzwerte an die Ebenheitsabweichungen nach DIN 18202, Tabelle 3, Zeile 2 überschreiten, mit Heißbitumen ausgleichen.

Das Ausgleichen von Unebenheiten, welche die DIN 18202, Tabelle 3, Zeile 2 nicht überschreiten, werden nicht gesondert vergütet und sind in die jeweiligen Positionen einzukalkulieren.

Eine Leistungsvergütung erfolgt nur, wenn die Notwendigkeit rechtzeitig vor Ausführung dem AG schriftlich angezeigt wird, und diese Leistung schriftlich bestätigt wird.
Vor Ausführung ist die Fläche gemeinsam mit der Bauleitung aufzumessen.
Menge: 320,000 m2

**01.02.0050 Vorbehandlung der Dachflächen durch Kugelstrahlen**
Mechanische Untergrundvorbereitung (Kugelstrahlen) zur Verbesserung der Haftfähigkeit und Herstellung Unterlaufsicherheit, sowie zur Erzielung eines tragfähigen, sauberen und saugfähigen Untergrundes, frei von haftungsmindernden Schichten und Herstellen eines staubfreien Untergrundes
Mindesthaftzugfestigkeit: 1,5 N/mm2,
Einzelwert 1,0 N/mm2
Der anfallende Schutt wird Eigentum des AN und ist zu beseitigen inkl. fachgerechter Entsorgung.

Ausführung auf allen Betondecken:
EG:  ca.  80 m2 - über TG
EG:  ca.  10 m2 - Fluchttreppe
1. OG: ca. 156 m2 - Gründach Verbinder OG-1
3. OG: ca. 110 m2 - Dachterrasse OG-3
4. OG: ca. 541 m2 - Gründach OG-4
5. OG: ca. 220 m2 - Gründach DA-5

Gesamt: ca. 1.117 m2
Menge: 1117,000 m2

#### 01.03 Schutzabdeckungen

**01.03.0010 Schutzlage der Abdichtung aus Bautenschutzmatten**
Liefern und fachgerecht verlegen einer Schutzlage auf die bereits vorhandene Abdichtungslage von Dächern,
aus Bautenschutzmatten oder -platten,
Material: Gummigranulat,
Dicke: ca. 15 mm.
Ausführung auf der Fläche oder in Streifen
zum Schutz der bereits fertiggedtellten Dachabdichtung vor Einbau der Begrünungsflächen bzw. Plattenbelägen

inkl. Abbau und fachgerechter Entsorgung der Schutzlagen

Ausführung z. B. Vorplatz, Dachterrasse oder Fluchttreppe
Menge: 80,000 m2

**01.03.0020 Schutzbelag OSB d=15 mm herstellen**
Abdeckung der Schutzmatten mit OSB-Platten,
Dicke ca. 15 mm,
Ausführung Flächig oder in ca. 2,0 m Lauf-Streifen auf Bautenschutzmatten
herstellen, vorhalten und entfernen
inkl. ev. erforderlicher Höhenausgleiche,
Abrechnung nach belegter Fläche.
inkl. Abbau und fachgerechter Entsorgung der Schutzlagen
Menge: 80,000 m2

#### 01.04 Dachaufbau DA 01-A, Umkehrdach Vorplatz, befahrbar

**01.04.0010 Reinigen des Untergrundes Attika/Wandanschlüsse**
Reinigen des Untergrundes von grober Verschmutzung,
durch abkehren von losen Betonresten, Dicke bis 2 cm,
zur Verbesserung der Haftung, Untergrund senkrecht  und waagerecht, Abwicklung bis 650 mm
Aufgenommene Stoffe sammeln, auf LKW des AN laden, transportieren, fachgerecht entsorgen, einschl. Entsorgungsgebühren,
Ausführung an Attika und Wandanschlüße
Menge: 5,000 m2

**01.04.0020 Voranstrich Decken aus Bitumenemulsion**
Voranstrich für bahnenförmige Abdichtungen, aus Bitumenemulsion, auf Decken, Untergrund Beton C 35/45
Lösungsmittelfrei, schnelltrocknend, auf den gereinigten Untergrund einschl. aller An- und Abschlüsse streichen oder spritzen und durchtrocknen lassen.
Verbrauch ca. 0,2 - 0,3 l/m2
Menge: 80,000 m2

**01.04.0030 Voranstrich Attika, Wandanschluß**
Voranstrich für bahnenförmige Abdichtungen, aus Bitumenemulsion, an angrenzende Bauteile,
Ausführung im Bereich von Attika und Wandanschlüssen,
Untergrund Beton C 35/45
Auftragshöhe von OK Rohdecke bis Vorderkante Attika
Abwicklung bis ca. 850 mm
Lösungsmittelfrei, schnelltrocknend, auf den gereinigten Untergrund einschl. aller An- und Abschlüsse streichen oder spritzen und durchtrocknen lassen.
Verbrauch ca. 0,2 - 0,3 l/m2
Menge: 15,000 m2

**01.04.0040 1. Lage Bitumen-Dachabdichtungsbahn**
1. Lage Elastomerbitumen-Dachdichtungsbahn, nach DIN EN 13707 und DIN EN 13969, oberseitig Folienkaschiert, Längsnaht und unterseitig besandet.
- Dicke ca. 5 mm
- oberseitig: folienkaschiert, Längsnaht besandet
- unterseitig: besandet
- Trägereinlage: Polyestervlies
- Maximale Zugkraft nach DIN 12311-1: l +q >= 800 N/50 mm
- Dehnung nach DIN 12311-1: l + q : 35 %
- Kaltbiegeverhalten nach DIN EN 1109: <= -30 °C
- Wärmestandfestigkeit nach DIN EN 1110: >= +100 °C
Klebemasse:
- Konuspenetration nach DIN EN 13880: 35 - 50 1/10mm
- Brechpunkt nach Fraaß DIN EN 12593: < -35°C
- elastische Rückstellung nach DIN EN 13398: 100%
- Erweichungspunkt RuK nach DIN EN 1427: mind. 100°C
Liefern und vollflächig mit Heißbitumen im System des Herstellers. bauaufsichtlich geprüft P-2003-4-3270/2,
auf den Untergrund mittels Wickelkern, fachgerecht vollflächig
aufkleben. Je nach Untergrund Verbrauch: ca. 3 kg/m²,
Naht- und Stoßüberdeckungen min. 8 cm dicht verkleben.
Stöße versetzt anordnen. Freie Ecken mit Rundschnitt fasen.
Menge: 80,000 m2

**01.04.0050 2. Lage Dachabdichtung, Wurzelschutzbahn**
2. Lage Polymerbitumen-Schweißbahn mit integriertem
Wurzelschutz als obere Lage nach DIN EN 13707 und
DIN EN 13969, mit einer mechanisch hochbelastbaren und dimensionsstabilen Kombinationsträgereinlage in Verbindung mit hochwertigsten Bitumenrezepturen, oberseitig APP-Bitumen für extrem gute Wärmestandfestigkeit und unterseitig SBS-Bitumen für beste Verschweißbarkeit.

Leistungs- und Funktionsanforderungen:
- Dicke ca. 5,2 mm
- oberseitig: beschiefert, grünweiß
- unterseitig: folienkaschiert
- Trägereinlage: Polyesterverbund (KTP) 300 g/m2
- Max.Zugkraft nach DIN 12311-1: l + q: > 1450 N/50 mm ± 20%
- Dehnung nach DIN 12311-1: l + q: > 35 ± 15 %
- Kaltbiegeverhalten nach DIN EN 1109:
oben = -20 °C, unten = -30 °C
- Wärmestandfestigkeit nach DIN EN 1110:
oben = +155 °C, unten = +110 °C
- Widerstand gegen stoßartige Belastung nach EN 12691
Verfahren A: = 1300 mm
- Verhalten bei Brand von außen, im System geprüft nach
DIN CEN/TS 1187 und eingestuft in BROOF(t1)
- Wurzel- und rhizombeständig gemäß FLL-Richtlinien liefern und gem. Herstellervorgaben auf den Untergrund fachgerecht vollflächig verschweißen.
Die Längsnaht- und Querstoßüberdeckungen sind fachgerecht zu verschweißen und müssen mindestens 8 cm breit sein.
Freie Ecken mit Rundschnitt fasen.

Für beschieferte Querstöße eine Überdeckung von 10 cm.
Stöße versetzt anordnen.
Menge: 80,000 m2

**01.04.0060 Abdichtung Hochzug im Bereich Stb.-Wand, Abwickl. ca. 85 cm**
Hochführen beider Abdichtungslagen an Aufkantungen und Hochführungen bis zum Anschluß an angrenzende Bauteile inkl. mechanischer Befestigung und fachgerechtem Anschluß an Abdichtungslagen aus der Fläche, mit Nahtüberdeckung mind. 8 cm, Leistung inkl. aller Zuschnitte und Eckausbildungen.
Abwicklung in unterschiedlichen Breiten gem. Detailzeichnungen:
DA-362 Vorplatz,
Abwicklung: bis ca. 85 cm

Abrechnung erfolgt nach lfm Anschluß
Verwahrung als Klemmprofil in separater Position
Menge: 18,000 m

**01.04.0070 Abkantung im Bereich Bank etc, Abwickl. bis ca. 95 cm**
Abkantung bzw. nach unten führen (siehe Schnitt Eingangsbereich Sitzbank, DA-362)
beider Abdichtungslagen an Auf- bzw. Abkantungen und Führungen bis zum Anschluß an angrenzende Bauteile
wie vor, jedoch
z. B. im Bereich der Bank und Beton-Fertigteil (Lichtschacht)
inkl. fachgerechter Befestigung nach unten mit Anschluß an, vom AN Rohbau aufgebrachter Bitumendickbeschichtung sowie Anschluß an Abdichtungslagen aus der Fläche, mit Nahtüberdeckung mind. 8 cm,
Leistung inkl. aller Zuschnitte und Eckausbildungen.
Abwicklung bis ca. 95 cm

Abrechnung erfolgt nach lfm Anschluß
Verwahrung als Klemmprofil in separater Position
Menge: 18,000 m

**01.04.0080 Klemmprofil als Verwahrung, alle Bereiche**
Liefern und fachgerechte Montage eines Klemmprofils
als Verwahrung für Abdichtungshochzug für alle Bereiche, wo ein Klemmprofil gefordert ist,
inkl. aller Zuschnitte und Anpassarbeiten
Material: Aluminium
Ausführung gem. Planung
Befestigung auf Betonwand
Abrechnung erfolgt nach lfm
Menge: 20,000 m

**01.04.0090 Hochzug/Klemmprofil Eckausbildung, alle Bereiche**
Zualge zu vor beschriebenen Hochzügen und Klemmprofil für die Ausbildung von Ecken im System inkl. aller Zuschnitt und Anpassarbeiten
Abrechnung erfolgt nach Stück
Menge: 5,000 St

**01.04.0100 Wärmedämmschicht, XPS, Dicke 60 mm, als Flankendämmung**
Wärmedämmschicht als Flachdachdämmung, für nicht belüftetes Dach, Umkehrdach
aus Polystyrol-Hartschaum in Platten, XPS DIN EN 13164, Anwendungsgebiet DIN 4108-10 DUK-dh
Druckfestigkeit: 300 kPa, befahrbar
WLG 034
Baustoffklasse DIN 4102-1 B1 (schwerentflammbar),
Dicke 60 mm, einlagig, mit Stufenfalz, wärmeaktivierbare Verklebung auf Abdichtungslagen
Ausführung gemäß Plan: DA-362, als Flankendämmung im Anschluß an Stb.-Wand
Ausführung über eine Breite von 1,00 m
Menge: 18,000 m2

**01.04.0110 Zulage für Schrägschnitte Flankendämmung**
Zulage zu vor beschriebener Flankendämmung für Schrägschnitte im Abschlußbereich zur Dachfläche
und im Eckbereich Anschluß an Dämmkeil
Abrechnung erfolgt nach lfm
Menge: 36,000 m

**01.04.0120 Senkrechte Wärmedämmschicht, XPS, D = 140 mm**
Senkrechte Wärmedämmschicht als Flachdachdämmung, für nicht belüftetes Dach, aus Polystyrol-Hartschaum in Platten, XPS DIN EN 13164, Anwendungsgebiet DIN 4108-10 DUK-dh, mittlere Druckbelastbarkeit - dm, Bemessungswert der Wärmeleitfähigkeit max. 0,035 W/(mK),
Baustoffklasse DIN 4102-1 B1 (schwerentflammbar),
Dicke 140 mm,
Höhe ca. 70-100 cm
einlagig, wärmeaktivierbare Verklebung auf Stahlbetonwand
Abrechnung erfolgt nach m
Menge: 18,000 m

**01.04.0130 Zulage für Schrägschnitte senkrechte WD**
Zulage zu vor beschriebener Flankendämmung für Schrägschnitte im Abschlußbereich zur Dämmebene der Wandverkleidung
Abrechnung erfolgt nach lfm
Menge: 18,000 m

**01.04.0140 Dämmkeil EPS 30/30mm**
Dämmkeil aus Polystyrol-Hartschaum, DIN EN 13163 EPS, Querschnitt 30/30 mm, an Attika.
Menge: 18,000 m

**01.04.0150 Dämmkeil EPS 50/50 mm**
Dämmkeil aus Polystyrol-Hartschaum, DIN EN 13163 EPS, Querschnitt ca. 50/50 mm, am Übergang Flankendämmung zur aufgehenden Wand
Menge: 18,000 m

**01.04.0160 Trenn- und Gleitvlies, diffusionsoffen, 2 mm**
Trenn- und Gleitvlies, diffusionsoffen
Thermisch gebundenes, wasserabweisend eingestelltes Vlies aus Polypropylen, sd-Wert < 0,01 m,
Luftdurchlässigkeit bei 1 mbar: 750 l/(m² . s),
Höchstzugkraft längs 167 N/5 cm, Höchstzugdehnung > 150 %, liefern und vollflächig mit 10 cm Stoßüberdeckung verlegen.
Dicke ca. 2 mm
Menge: 80,000 m2

**01.04.0170 Hochführen Trenn- und Gleitvlies**
Seitliches Hochführen der Trenn- und Gleitlage an aufgehenden Bauteilen bzw. runterführen an Betondeckenkante bis zu einer Höhe/Tiefe von ca. 50-60 cm
inkl. mechanischer Befestigung
(Klemmschiene im Hochgeführten Bereich in gesonderter Position)
Abrechnung erfolgt nach lfm
Menge: 36,000 m

**01.04.0180 Klemmschiene Trenn- und Gleitlage**
Klemmschiene für Trenn- und Gleitvlies im hochgeführten Bereich, bzw. Anpassung der bereits eingebauten Klemmschiene für die 2 Abdichtungslagen mit zusätzlich anbinden der Trenn- und Gleitlage
Menge: 18,000 m

**01.04.0190 Flüssigabdichtung WA-Anschl. Eingangsbereich/Schiebetür, bis 35 cm**
Liefern und fachgerechtes Hochführen und Anschließen an Stahlwinkel zur Fassadenbefestigung und Dampfsperrbahn im Bereich der Fassade und Türelementen etc.,
hier Eingangsbereich im EG
mit Flüssigabdichtung gem. DIN 18531 und 18533,
mit europäisch technischer Zulassung (ETA) gemäß ETAG 005, Verlegung aller Systemkomponenten aus aufeinander abgestimmten Schichten gemäß Herstellervorgaben:
Abdichtung auf Basis von Polyurethanharz (PUR), zweikomponentig, reaktiv, Mindestschichtdicke gemäß Zulassung, mit vollflächig eingelegter Armierung aus Spezialkunstfaservlies > 110 g/m2 gemäß Herstellervorgaben, fugenlose Verlegung mit Durchwurzelungsschutz gemäß FLL-Verfahren, lösemittelfrei, geruchsarm, diffusionsoffen, elastisch und rissüberbrückend bis 3,0 mm, mechanisch und chemisch belastbar, UV-beständig durch streichen/ rollen unterlaufsicher und in vollflächigem Haftverbund ausführen, Verbundverhalten ≥ 0,5 N/mm2,
Überlappungen gemäß Herstellervorgaben auf Armierung >50mm und Fremdmaterialien >100mm
(z.B. Polymerbitumenbahnen PYE PV 200 S5)

inkl. säubern der Untergründe (Dampfsperrbahn und Metall) inkl. der jeweils passenden Grundierung als Fugenabdichtung zu den Fassadenelementen inkl. aller Eckausbildungen und sonstiger Zusatzleistungen, Schraubenköpfe mit Epoxidharzmörtel egalisieren, etc. als komplette Leistung, Hochführung in unterschiedlichen Bereichen gem. Planung

Abwicklung/Zuschnitt: bis ca. 35 cm
und jeweils nach Erfordernis um eine fachgerechte Ausführung zu gewährleisten,
Ausführung im EG an Eingangselement Windang

Abrechnung erfolgt nach lfm Anschluß
Menge: 5,700 m

#### 01.05 Dachaufbau DA 01-B, Kellertreppe Pflasterbelag (Fluchttreppe)

**01.05.0010 Reinigen des Untergrundes Wandanschluß, Deckenkante**
Reinigen des Untergrundes von grober Verschmutzung,
durch abkehren von losen Betonresten, Dicke bis 2 cm,
zur Verbesserung der Haftung, Untergrund senkrecht  und waagerecht, Abwicklung WA ca. 900 mm
im Bereich der Deckenkante: ca. 300 mm
Aufgenommene Stoffe sammeln, auf LKW des AN laden, transportieren, fachgerecht entsorgen, einschl. Entsorgungsgebühren,
Ausführung an Wandanschlüßen und der Deckenkante
Menge: 13,000 m2

**01.05.0020 Voranstrich Decken aus Bitumenemulsion**
Voranstrich für bahnenförmige Abdichtungen, aus Bitumenemulsion, auf Decken, Untergrund Beton C 35/45
Lösungsmittelfrei, schnelltrocknend, auf den gereinigten Untergrund einschl. aller An- und Abschlüsse streichen oder spritzen und durchtrocknen lassen.
Verbrauch ca. 0,2 - 0,3 l/m2
Menge: 10,000 m2

**01.05.0030 Voranstrich Wandanschluß und Deckenkante**
Voranstrich für bahnenförmige Abdichtungen, aus Bitumenemulsion, an angrenzende Bauteile,
Ausführung im Bereich von Attika und Wandanschlüssen,
Untergrund Beton C 35/45
Auftragshöhe von OK Rohdecke bis Vorderkante Attika
Abwicklung bis ca. 900 mm
Lösungsmittelfrei, schnelltrocknend, auf den gereinigten Untergrund einschl. aller An- und Abschlüsse streichen oder spritzen und durchtrocknen lassen.
Menge: 13,000 m2

**01.05.0040 Dampfsperre: Elastomerbitumenbahn, 1-lagig**
Dampfsperre als Elastomerbitumenbahn nach DIN EN 13 970,
oberseitig und unterseitig feinbestreut, mit hohem Diffusionswiderstand und großer Durchtrittfestigkeit
Trägereinlage: Aluminium Polyester und Glasvlies
Ausführung: 1-lagig
Dicke: d = 2,5 mm
liefern und vollflächig in Heißbitumen auf den Untergrund mittels Wickelkern, fachgerecht und vollfläching aufbringen/aufkleben,
Naht- und Stoßüberdeckungen > 8 cm dicht verkleben.
Stöße versetzt anordnen.
Im Bereich von An- und Abschlüssen sowie Dachdurchdringungen ist die Bahn luftdicht anzuschließen.

Abrechnung erfolgt nach m2 abzudichtende Fläche
Menge: 10,000 m2

**01.05.0050 Randanschluss aufg. Bauteile, Dampfsperre, Abwickl. 85 cm**
Hochführen der vor beschriebenern Dampfsperre an aufgehenden Bauteilen und Führen über die Stb.-Aufkantung
Abwicklung: ca. 0,85 m
Verarbeitung wie vor beschrieben,
inkl. mechanischer Befestigung und fachgerechter Anschluß an Dampfsperre aus der Fläche
inkl. Klemmprofil

Abrechnung erfolgt nach lfm inkl. aller Zuschnitt und Anpassarbeiten inkl. Eckausbildung
Menge: 6,500 m

**01.05.0060 Randabschluss Deckenkante, Dampfsperre, Abwickl. 45 cm**
Randabschluß an Deckenkante als Abkantung der Dampfsperre, Abwicklung ca. 45 cm
inkl. Anschluß an bauseite Abdichtung über AN Rohbau
Verarbeitung wie vor beschrieben,
inkl. fachgerechter Anschluß an Dampfsperre aus der Fläche

Abrechnung erfolgt nach lfm inkl. aller Zuschnitt- und Anpassarbeiten, sowie inkl. Eckausbildung
Menge: 6,500 m

**01.05.0070 Gefälledämmschicht, PIR, D 60-135, 2% Gefälle**
Wärmedämmschicht als Flachdachdämmung mit Auflast Pflasterbelag,
Material: Polyurethan-Hartschaumplatten, PIR,
DIN EN 13165, Anwendungsgebiet DIN 4108-10 DAA,
hohe Druckbelastbarkeit, WLG 023 W/(mK),
Baustoffklasse DIN 4102-1 B2 (normalentflammbar),

als Gefälledämmschicht mit 2% Gefälle
Dicke 60-135 mm,

2-seitig kaschiert mit Aluminiumdeckschicht,
wärmeaktivierbare Verklebung auf vorh. Dampfsperre.
Die Dämmplatten sind passgenau, versetzt und hohlraumfrei nach Herstellervorgaben und den allgemein anerkannten Regeln der Technik zu verlegen.
Stöße und Anschlüsse sind mit einem systemeigenen diffusionsdichten Klebeband fachgerecht abzukleben.

Abrechnung erfolgt nach m2
Menge: 10,000 m2

**01.05.0080 Senkrechte WD, D=140 mm, hinter Hochzug am Gebäude**
Liefern und fachgerecht verlegen einer senkrechten Wärmedämmschicht im Anschluss an aufgehende Bauteile aus Stahlbeton, unten auf die Grunddämmplatte gestellt,
Material: Polyurethan-Hartschaumplatten, PIR, DIN EN 13165,
wie vor in vollem Umfang beschrieben, jedoch senkrecht
Dicke 140 mm, einlagig
Höhe: ca. 30 cm
Fachgerechte Befestigung an Stahlbetonwand mit Dampfsperre versehen, inkl. aller Zuschnitt- und Anpassarbeiten

Abrechnung erfolgt nach lfm
Menge: 6,500 m

**01.05.0090 Dämmkeil PIR, 30/30 mm, Aufkantung**
Dämmkeil aus Polyurethan-Hartschaumplatten, PIR,
DIN EN 13165
Querschnitt ca. 30/30 mm,
Ausführung im Bereich der Aufkantung
inkl. aller Zuschnitt- und Anpassarbeiten
Menge: 6,500 m

**01.05.0100 Dachabdichtung 2-lagig Bitumenbahnen, Wurzelschutz**
Abdichtung von Dächern, DIN 18531-1 und DIN 18531-3,
Anwendungsklasse K2 für gefälleloses Dach, normal entflammbar B2 "harte Bedachung" liefern und fachgerecht verlegen einer 2-lagigen Bitumenabdichtung bestehend aus:

- Untere Lage als elastomerbitumen-Kaltselbstklebebahn nach DIN EN 13707 und DIN EN 13969
DIN/TS 20000-201: DU PYE KTG KSP 3,5
DIN/TS 20000-202: PYE KTG KSP 3,5
Dicke: ca. 3,5 mm
oberseitig: folienkaschiert
unterseitig: Kaltselbstklebebitumen mit Abziehfolie
Trägereinlage: Glasgittergelege mit Glasvlies
Liefern und gem. Herstellervorgaben auf den Untergrund fachgerecht verlegen und nach DIN EN 1991 verdeckt mechanisch befestigen. Längsnaht- und Kopfstoßüberdeckung mind. 8 cm breit, unter Verwendung einer Andrückrolle fachgerecht thermisch verschweißen.
Ein 45°-Eckschnitt ist an der unteren Lage im Bereich
des T-Stoßes auszuführen. Stöße versetzt anordnen.
Freie Ecken mit Rundschnitt fasen.

- Oberlage als Polymerbitumen-Schweißbahn mit integriertem Durchwurzelungsschutz nach DIN EN 13707 und DIN EN 13969, mit Trägereinlage
DIN/TS 20000-201: DO PYE/PYP-KTP 300 S5
DIN/TS 20000-202: BA PYE/PYP-KTP 300 S5
Dicke ca. 5,2 mm
oberseitig: beschiefert, grünweiß, unterseitig: folienkaschiert
Trägereinlage: Polyesterverbund (KTP) 300 g/m²
Wurzel- und rhizombeständig gemäß FLL-Richtlinien
liefern und gem. Herstellervorgaben auf den Untergrund
fachgerecht vollflächig verschweißen.
Die Längsnaht- und Querstoßüberdeckungen sind fachgerecht zu verschweißen und müssen mindestens 8 cm breit sein.
Stöße versetzt anordnen. Freie Ecken mit Rundschnitt fasen.

Für beschieferte Querstöße eine Überbrückung von 10 cm.
Stöße versetzt anordnen.
Menge: 10,000 m2

**01.05.0110 Abdichtung Hochzug an Stb-Aufkantung, Abwickl. ca.80 cm**
Hochführen beider Abdichtungslagen an Stb.-Aufkantungen und 10 cm über die Aufkantung ziehen,
Anschluß an angrenzende Bauteile inkl. fachgerechter Befestigung auch im Anschluß an Abdichtungslagen aus der Fläche, mit Nahtüberdeckung mind. 8 cm,
Leistung inkl. aller Zuschnitt- und Anpassarbeiten
Abwicklung: bis ca. 80 cm
siehe Detailzeichnungen: DA-362,
Längsschnitt Kellertreppe außßen
Abrechnung erfolgt nach lfm Anschluß
inkl. aller Zuschnitt- und Anpassarbeiten sowie inkl. Eckanschluß
Menge: 6,500 m

**01.05.0120 Randabschluß Deckenkante, Abwickl. ca.45 cm**
Randabschluß an Deckenkante als Abkantung beider Abdichtungslagen an Stb.-Wand
inkl. fachgerechter Befestigung auch im Anschluß an Abdichtungslagen aus der Fläche, mit Nahtüberdeckung
mind. 8 cm,
Leistung inkl. aller Zuschnitt- und Anpassarbeiten
Abwicklung: ca. 45 cm
siehe Detailzeichnungen: DA-362,
Längsschnitt Kellertreppe außen
Abrechnung erfolgt nach lfm Anschluß
inkl. aller Zuschnitt- und Anpassarbeiten sowie inkl. Eckanschluß
Menge: 6,500 m

#### 01.06 Dachaufbau DA 03-A+B, Dachterrasse 3.OG

**01.06.0010 Reinigen des Untergrundes Attika und Wandanschlüsse**
Reinigen des Untergrundes von grober Verschmutzung,durch abkehren von losen Betonresten, Dicke bis 2 cm, zur Verbesserung der Haftung, Untergrund senkrecht  und waagerecht
Abwicklung Attika bis ca.1200 mm
Abwicklung Wandanschluss: bis ca. 500 mm
Aufgenommene Stoffe sammeln, auf LKW des AN laden, transportieren, entsorgen, einschl. Entsorgungsgebühren
Ausführung an Attika und Wandanschlüßen

Abrechnung erfolgt nach m2
Menge: 38,000 m2

**01.06.0020 Voranstrich Decken aus Bitumenemulsion**
Voranstrich für bahnenförmige Abdichtungen, aus Bitumenemulsion, auf Decken, Untergrund Beton C 35/45
Lösungsmittelfrei, schnelltrocknend, auf den gereinigten Untergrund einschl. aller An- und Abschlüsse streichen oder spritzen und durchtrocknen lassen.
Verbrauch ca. 0,2 - 0,3 l/m2
Menge: 110,000 m2

**01.06.0030 Voranstrich Brüstung, Wandanschluß**
Voranstrich für bahnenförmige Abdichtungen, aus Bitumenemulsion, an angrenzende Bauteile ,im Bereich von Brüstung und Wandanschlüße auf Decken
Untergrund Beton C 35/45
Auftragshöhe von OK Rohdecke bis Vorderkante Attika
Abwicklung Attika bis 1200 mm
Abwicklung WA bis 500 mm
Lösungsmittelfrei, schnelltrocknend, auf den gereinigten Untergrund einschl. aller An- und Abschlüsse streichen oder spritzen und durchtrocknen lassen.

Abrechnung erfolgt nach m2
Menge: 38,000 m2

**01.06.0040 Dampfsperre: Elastomerbitumenbahn, 1-lagig**
Dampfsperre als Elastomerbitumenbahn nach DIN EN 13 970,
oberseitig und unterseitig feinbestreut, mit hohem Diffusionswiderstand und großer Durchtrittfestigkeit
Trägereinlage: Aluminium Polyester und Glasvlies
Ausführung: 1-lagig
Dicke: d = 2,5 mm
liefern und vollflächig in Heißbitumen auf den Untergrund mittels Wickelkern, fachgerecht und vollfläching aufbringen/aufkleben,
Naht- und Stoßüberdeckungen > 8 cm dicht verkleben.
Stöße versetzt anordnen.
Im Bereich von An- und Abschlüssen sowie Dachdurchdringungen ist die Bahn luftdicht anzuschließen.
Menge: 110,000 m2

**01.06.0050 Randabschluss Brüstung, Dampfsperre, Abwicklung bis 1200 mm**
Hochführen der vor beschriebenern Dampfsperre an Randanschlüssen und Brüstung
Ausführung bei Brüstung bis Vorderkante obere Brüstungsfläche
Abwicklung: bis ca. 1,00 m bis 1,20 m
Verarbeitung wie vor beschrieben,
inkl. mechanischer Befestigung und fachgerechter Anschluß an Dampfsperre aus der Fläche
inkl. Klemmprofil

Abrechnung erfolgt nach lfm
Menge: 22,000 m

**01.06.0060 Randabschluss WA, Dampfsperre, Abwicklung bis 500 mm**
Hochführen der vor beschriebenern Dampfsperre an Wandanschlüsse
Abwicklung: bis ca. 0,50 m
Verarbeitung wie vor beschrieben
Verarbeitung wie vor beschrieben,
inkl. mechanischer Befestigung und fachgerechter Anschluß an Dampfsperre aus der Fläche
inkl. Klemmprofil

Abrechnung erfolgt nach lfm
Menge: 22,000 m

**01.06.0070 Hochzug/Klemmprofil Eckausbildung, Dampfbremse**
Zualge zu vor beschriebenen Hochzügen der Dampfbremse und Klemmprofil für die Ausbildung von Ecken im System inkl. aller Zuschnitt und Anpassarbeiten

Abrechnung erfolgt je Stück
Menge: 4,000 St

**01.06.0080 Wärmedämmschicht als Flachdachgrunddämmung, PIR, Dicke: 100 mm**
Wärmedämmschicht als Flachdachdämmung, für Warmdach (mit Plattenbelag), B2, harte Bedachung,
als Grunddämmung:
Material : Polyurethan-Hartschaumplatten, PIR, DIN EN 13165,
Anwendungsgebiet DIN 4108-10 DAA,
hohe Druckbelastbarkeit
WLG 023 W/(mK),
Baustoffklasse DIN 4102-1 B2 (normalentflammbar),
Dicke 100 mm, einlagig, mit Stufenfalz,
2-seitig kaschiert mit Aluminiumdeckschicht,
wärmeaktivierbare Verklebung auf vorh. Dampfsperre.
Die Dämmplatten sind passgenau, versetzt und hohlraumeei nach Herstellervorgaben und den allgemein anerkannten Regeln der Technik zu verlegen.
Stöße und Anschlüsse sind mit einem systemeigenen diffusionsdichten Klebeband fachgerecht abzukleben.
Menge: 109,000 m2

**01.06.0090 Gefälledämmschicht, als Flachdachdämmung, PIR, D 60-155, 2% Gefälle**
Wärmedämmschicht Polyurethan-Hartschaumplatten, PIR,
DIN EN 13165, Anwendungsgebiet DIN 4108-10 DAA,
hohe Druckbelastbarkeit, WLG 023 W/(mK),
wie vor in vollem Umfang beschrieben, jedoch
als Gefälledämmschicht mit 1% bzw. 2% Gefälle
Dicke 60-155 mm

Verklebung auf Grunddämmung gem. Gefälledämmplan
Die Dämmplatten sind passgenau, versetzt und hohlraumfrei nach Herstellervorgaben und den allgemein anerkannten Regeln der Technik zu verlegen.
Stöße und Anschlüsse sind mit einem systemeigenen diffusionsdichten Klebeband fachgerecht abzukleben.
Menge: 109,000 m2

**01.06.0100 Wärmedämmschicht Bereich Hauptablauf, PIR, Dicke 160 mm**
*** Bezugsbeschreibung
Wärmedämmschicht als Flachdachdämmung, für Warmdach (mit Plattenbelag), B2, harte Bedachung, gefällelos
als nicht belüftetes Dach,
Ausführung im Bereich des Hauptablaufs, ein- oder zweilagig, als Dämmblock oder mit durchgezogener Grunddämmung plus Ausgleichsdämmschicht zu den Gefällen
Material: Polyurethan-Hartschaumplatten, PIR, DIN EN 13165,
Anwendungsgebiet DIN 4108-10 DAA,
hohe Druckbelastbarkeit
WLG 023 W/(mK),
Baustoffklasse DIN 4102-1 B2 (normalentflammbar),
Dicke: 160 mm (einlagig), oder 100 mm + 60 mm (zweilagig)
mit Stufenfalz,
2-seitig kaschiert mit Aluminiumdeckschicht,
wärmeaktivierbare Verklebung auf vorh. Dampfsperre.
Die Dämmplatten sind passgenau, versetzt und hohlraumeei nach Herstellervorgaben und den allgemein anerkannten Regeln der Technik zu verlegen.
Stöße und Anschlüsse sind mit einem systemeigenen diffusionsdichten Klebeband fachgerecht abzukleben.
Menge: 1,000 m2

**01.06.0110 Mehrpreis Gefälledämmung für Kehlenausbildung**
Zulage zu vor beschriebener Gefälledämmung für die Ausbildung einer Kehle von der mitte zu einer Eckbe
Länge: ca. 6,0 m

Abrechnung erfolgt nach lfm
Menge: 18,000 m

**01.06.0120 Senkrechte Wärmedämmschicht Brüstung, PIR, Abwicklung bis 40 cm**
Liefern und fachgerecht verlegen einer senkrechten Wärmedämmschicht im Anschluss an die Brüstungsaufkantung aus Stahlbeton als Dachterrassen-Randabschluss
Material: Polyurethan-Hartschaumplatten, PIR, DIN EN 13165,
Anwendungsgebiet DIN 4108-10 DAA,
hohe Druckbelastbarkeit
WLG 023 W/(mK),
Baustoffklasse DIN 4102-1 B2 (normalentflammbar),
wie vor beschrieben, jedoch senkrecht
Dicke 80 mm, einlagig
Höhe: 37 - 40 cm
inkl. ev. erforderlicher Schrägschnitte im Übergang
Fachgerechte Befestigung an Stahlbetonbrüstung inkl. aller Zuschnitt- und Anpassarbeiten

Abrechnung erfolgt nach lfm
siehe Detail DA-362 (3-OG SN Dachterrasse)
Menge: 22,000 m

**01.06.0130 Wärmedämmschicht PIR Betonbrüstung, D=80 mm, Breite 40 cm**
Wärmedämmschicht auf Attika als Auflager der Attikabohle,
für nicht belüftetes Dach, Polyurethan-Hartschaumplatten,
PIR, DIN EN 13165, Anwendungsgebiet DIN 4108-10 DAA,
hohe Druckbelastbarkeit
WLG 023 W/(mK),
Baustoffklasse DIN 4102-1 B2 (normalentflammbar)
Dicke ca. 80 mm, einlagig,
wärmeaktivierbare Verklebung auf vorh. Dampfsperre,
auf Betonbrüstung, inkl. aller Zuschnitt- und Anpassarbeiten
Breite bis ca. 40 cm

Abrechnung erfolgt nach lfm
Menge: 22,000 m

**01.06.0140 Wärmedämmschicht+Dampfsperre Durchführung bis ca. 0,1 m2**
Herstellen von Durchführungen durch senkrechte Wärmedämmschicht an Brüstungsfläche für
Geländerbefestigungen an Betonbrüstung
Durchführung eckig, Fläche bis ca. 0,1 m2.
inkl. aller Zuschnitt- und Anpassarbeiten,
sowie ggf. Ausbesserung der hochgeführten Dampfsperre

Abrechnung erfolgt je Stück
Menge: 15,000 St

**01.06.0150 Senkrechte Wärmedämmschicht Fassade, D ca.140 mm, Höhe: 30 cm**
Liefern und fachgerecht verlegen einer senkrechten Wärmedämmschicht im Anschluss an die Fassade aus Stahlbeton, unten auf die Grunddämmplatte gestellt,
Material: Polyurethan-Hartschaumplatten, PIR, DIN EN 13165,
wie vor in vollem Umfang beschrieben, jedoch senkrecht
Dicke 140 mm, einlagig
Höhe: 30 cm
Fachgerechte Befestigung an Stahlbetonwand mit Dampfsperre versehen, inkl. aller Zuschnitt- und Anpassarbeiten

Abrechnung erfolgt nach lfm
siehe Detail DA-362 (3-OG SN Dachterrasse)
Menge: 22,000 m

**01.06.0160 Dämmkeil PIR, 30/30 mm, Brüstung Terrasse**
Dämmkeil aus Polyurethan-Hartschaumplatten, PIR,
DIN EN 13165
Querschnitt ca. 30/30 mm,
Ausführung im Bereich der Brüstung
inkl. aller Zuschnitt- und Anpassarbeiten
Menge: 22,000 m

**01.06.0170 Dachabdichtung 2-lagig Bitumenbahnen, Wurzelschutz**
*** Bezugsbeschreibung
Abdichtung von Dächern, DIN 18531-1 und DIN 18531-3,
Anwendungsklasse K2 für gefälleloses Dach, normal entflammbar B2 "harte Bedachung" liefern und fachgerecht verlegen einer 2-lagigen Bitumenabdichtung bestehend aus:

- Untere Lage als elastomerbitumen-Kaltselbstklebebahn nach DIN EN 13707 und DIN EN 13969
DIN/TS 20000-201: DU PYE KTG KSP 3,5
DIN/TS 20000-202: PYE KTG KSP 3,5
Dicke: ca. 3,5 mm
oberseitig: folienkaschiert
unterseitig: Kaltselbstklebebitumen mit Abziehfolie
Trägereinlage: Glasgittergelege mit Glasvlies
Liefern und gem. Herstellervorgaben auf den Untergrund fachgerecht verlegen und nach DIN EN 1991 verdeckt mechanisch befestigen. Längsnaht- und Kopfstoßüberdeckung mind. 8 cm breit, unter Verwendung einer Andrückrolle fachgerecht thermisch verschweißen.
Ein 45°-Eckschnitt ist an der unteren Lage im Bereich
des T-Stoßes auszuführen. Stöße versetzt anordnen.
Freie Ecken mit Rundschnitt fasen.

- Oberlage als Polymerbitumen-Schweißbahn mit integriertem Durchwurzelungsschutz nach DIN EN 13707 und DIN EN 13969, mit Trägereinlage
DIN/TS 20000-201: DO PYE/PYP-KTP 300 S5
DIN/TS 20000-202: BA PYE/PYP-KTP 300 S5
Dicke ca. 5,2 mm
oberseitig: beschiefert, grünweiß, unterseitig: folienkaschiert
Trägereinlage: Polyesterverbund (KTP) 300 g/m²
Wurzel- und rhizombeständig gemäß FLL-Richtlinien
liefern und gem. Herstellervorgaben auf den Untergrund
fachgerecht vollflächig verschweißen.
Die Längsnaht- und Querstoßüberdeckungen sind fachgerecht zu verschweißen und müssen mindestens 8 cm breit sein.
Stöße versetzt anordnen. Freie Ecken mit Rundschnitt fasen.

Für beschieferte Querstöße eine Überbrückung von 10 cm.
Stöße versetzt anordnen.
Menge: 110,000 m2

**01.06.0180 Abdichtung Hochzug im Bereich Stb-Brüstung, Abwickl. ca. 60-70 cm**
Hochführen beider Abdichtungslagen an Aufkantungen und Hochführungen bis zum Anschluß an angrenzende Bauteile inkl. mechanischer Befestigung und fachgerechtem Anschluß an Abdichtungslagen aus der Fläche,
mit Nahtüberdeckung mind. 8 cm,
Leistung inkl. aller Zuschnitt- und Anpassarbeiten
Abwicklung: ca. 60-70 cm
siehe Detailzeichnungen: DA-362,
3-OG SN Dachterrasse

Abrechnung erfolgt nach lfm Anschluß
(Klemmprofil in separater Position)
Menge: 22,000 m

**01.06.0190 Klemmschiene für beide Abdichtungslagen an Brüstung**
Liefern und fachgerecht montieren einer Klemmschiene zur mechanischen Befestigung beide hochgführten Abdichtungslagen über die senkrechte Dämmschicht bis zur Mitte der Brüstung inkl. Befestigung auf Stahlbetonbrüstung mit Dampfsperrbahn.

Abrechnung erfolgt nach lfm
Menge: 22,000 m

**01.06.0200 Abdichtung Hochzug im Bereich Stb-Wand, Abwickl. ca. 60-70 cm**
Hochführen beider Abdichtungslagen über die senkrechte Dämmung gezogen als Anschluß unterhalb der Fensterfassade
inkl. fachgerechter Befestigung/Verklebung und Anschluß an Abdichtungslagen aus der Fläche,
mit Nahtüberdeckung mind. 8 cm,
Leistung inkl. aller Zuschnitte und Eckausbildungen.
Abwicklung: bis ca. 40-50 cm
siehe Detailzeichnungen: DA-362,
3-OG SN Dachterrasse

Abrechnung erfolgt nach lfm Anschluß
Menge: 22,000 m

**01.06.0210 Hochzug/Klemmprofil Eckausbildung, 2-lagige Abdichtung**
Zualge zu vor beschriebenen Hochzügen und Klemmprofil der 2-lagigen Dachabdichtung für die Ausbildung von Ecken im System inkl. aller Zuschnitt und Anpassarbeiten

Abrechnung erfolgt je Stück
Menge: 4,000 St

**01.06.0220 Eindichten Attika Haupt-Notablauf, DN 100/50, Ablauf bauseits**
Fachgerechtes Andichten beider Abdichtungslagen an bauseitigen Dachablauf, als Haupt-Not-Kombi-Attikaablauf als Rohr-in-Rohr)
Ausführung mit Klemm-Flansch,
Attika Notablauf Freispiegelentwässerung mit Speier
inkl. Ausschnitt und Anpassung aller angrenzenden Schichten
Größe: ca. DN 100/50
Ausführung gem. Detail DA-362
3-OG GR Dachterrasse
Ablauf bauseits über AN TGA

Abrechnung nach Stück Andichten komplett
Menge: 1,000 St

**01.06.0230 Wärmedämmblock für Attikaabläufe**
Wärmedämmblock passend für vor beschriebene
Attikaabläufe, aus Styropor, Baustoffklasse B2
WLG: 0,35
Abmessung je nach System des Ablaufs
liefern und fachgerecht einbauen.
Menge: 1,000 St

**01.06.0240 Ausstopfen Attikadurchbruch mit Mineralwolle**
Ausstopfen der Wanddurchführungen nach Montage der Regenablaufrohre und Notüberläufe im Attikabereich mit Mineralwolle. Verbleibende Fugen oder Hohlräume sind umlaufend mit quellfächigem Dichtband (Quellband) dauerhaft wasserhemmend zu verschließen, einschließöich aller erforderlichen Anpassungs- und Befestigungsarbeiten.
Rohbauöffnung:
Durchmesser:  d = 250 mm, Tiefe = 300 mm
Durchmesser Rohr 50-100 mm
Menge: 1,000 St

**01.06.0250 Attikabohle d= 40 mm, Breite ca. 600 mm**
Attikabohle zur Befestigung der Attikaverblechung
Breite ca. 600 mm,
Dicke 40 mm,
Materiall: Holzwerkstoffplatte wasserfest verleimt
Längsseite ca. 1 cm gefasst
2% Gefälle zur Dachseite,
durch Keile zwischen Bohle und Verklotzung,
Verklotzung KVH ca. alle 62,5 cm
Auflager: Wärmedämmplatte d= 80 mm,
Fachgerechte Befestigung in Brüstungs-/Attikakrone inkl. aller dafür erforderlicher Befestigungsmittel, sowie aller Zuschnitt- und Anpassarbeiten.
Menge: 22,000 m

**01.06.0260 Abdeckblech Attikabohle, E6/EV1 Silbergrau eloxiert, 60/730/160 mm**
Abdeckung der Attikabohle aus Aluminium-Blech,
DIN EN 485 und DIN EN 507
Dicke Attikablech: ca. 1,5 mm
bzw. nach statischen Erfordernissen,
Untersichtsfläche, ca. 80% der Breite, mit Antidröhnbeschichtung, Unterblech im Stoßbereich
E6/EV1, Silbergrau eloxiert, Farbton nach Angabe AG
Abmessung: in Bohlen-Breite ca. 60 cm
Abwicklung: bis ca. 80 cm mit beidseitigen Abkantungen
Nahtausbildung gestoßen und abgedeckt, verdeckt befestigen mit Vorstoßblechen, Untergrund Holz, mit Gefälle,

Alu-Brüstungsabdeckung erfolgt über den Fassadenbauer.

siehe gem: Detail DA-362,
3-OG Dachterrasse, SN Brüstung M 1:20
Menge: 22,000 m

**01.06.0270 Flüssigabdichtung WA-Anschl. Glas-Fassade, bis 35 cm**
*** Bezugsbeschreibung
Liefern und fachgerechtes Hochführen und Anschließen an Stahlwinkel zur Fassadenbefestigung und Dampfsperrbahn im Bereich der Fassade und Türelementen etc.,
mit Flüssigabdichtung gem. DIN 18531 und 18533,
mit europäisch technischer Zulassung (ETA) gemäß ETAG 005, Verlegung aller Systemkomponenten aus aufeinander abgestimmten Schichten gemäß Herstellervorgaben:
Abdichtung auf Basis von Polyurethanharz (PUR), zweikomponentig, reaktiv, Mindestschichtdicke gemäß Zulassung, mit vollflächig eingelegter Armierung aus Spezialkunstfaservlies > 110 g/m2 gemäß Herstellervorgaben, fugenlose Verlegung mit Durchwurzelungsschutz gemäß FLL-Verfahren, lösemittelfrei, geruchsarm, diffusionsoffen, elastisch und rissüberbrückend bis 3,0 mm, mechanisch und chemisch belastbar, UV-beständig durch streichen/ rollen unterlaufsicher und in vollflächigem Haftverbund ausführen, Verbundverhalten ≥ 0,5 N/mm2,
Überlappungen gemäß Herstellervorgaben auf Armierung >50mm und Fremdmaterialien >100mm
(z.B. Polymerbitumenbahnen PYE PV 200 S5)

inkl. säubern der Untergründe (Dampfsperrbahn und Metall) inkl. der jeweils passenden Grundierung als Fugenabdichtung zu den Fassadenelementen inkl. aller Eckausbildungen und sonstiger Zusatzleistungen, Schraubenköpfe mit Epoxidharzmörtel egalisieren, etc. als komplette Leistung, Hochführung in unterschiedlichen Bereichen gem. Planung

Abwicklung/Zuschnitt: bis ca. 35 cm
und jeweils nach Erfordernis um eine fachgerechte Ausführung zu gewährleisten,
Ausführung im Bereich der Glasfassade zur Terrasse

Abrechnung erfolgt nach lfm Anschluß
Menge: 22,000 m

#### 01.07 Dachaufbau DA 02-A+B, 4.OG Gründach (über 3.OG)

**01.07.0010 Reinigen des Untergrundes Attika und Wandanschlüsse**
Reinigen des Untergrundes von grober Verschmutzung,durch abkehren von losen Betonresten, Dicke bis 2 cm, zur Verbesserung der Haftung, Untergrund senkrecht  und waagerecht
Abwicklung Attika bis ca. 800 mm
Abwicklung Wandanschluss: bis ca. 500 mm
Aufgenommene Stoffe sammeln, auf LKW des AN laden, transportieren, entsorgen, einschl. Entsorgungsgebühren
Ausführung an Attika und Wandanschlüßen
(ca. 166 m gesamt)

Abrechnung erfolgt nach m2
Menge: 105,000 m2

**01.07.0020 Voranstrich Decken aus Bitumenemulsion**
Voranstrich für bahnenförmige Abdichtungen, aus Bitumenemulsion, auf Decken, Untergrund Beton C 35/45
Lösungsmittelfrei, schnelltrocknend, auf den gereinigten Untergrund einschl. aller An- und Abschlüsse streichen oder spritzen und durchtrocknen lassen.
Verbrauch ca. 0,2 - 0,3 l/m2
Menge: 541,000 m2

**01.07.0030 Voranstrich Attika, Wandanschluß**
Voranstrich für bahnenförmige Abdichtungen, aus Bitumenemulsion, an angrenzende Bauteile ,im Bereich von Attika und Wandanschlüße auf Decken
Untergrund Beton C 35/45
Auftragshöhe von OK Rohdecke bis Vorderkante Attika
Abwicklung Attika bis 800 mm
Abwicklung WA bis 500 mm
Lösungsmittelfrei, schnelltrocknend, auf den gereinigten Untergrund einschl. aller An- und Abschlüsse streichen oder spritzen und durchtrocknen lassen.

Abrechnung erfolgt nach m2
Menge: 105,000 m2

**01.07.0040 Dampfsperre: Elastomerbitumenbahn, 1-lagig**
Dampfsperre als Elastomerbitumenbahn nach DIN EN 13 970,
oberseitig und unterseitig feinbestreut, mit hohem Diffusionswiderstand und großer Durchtrittfestigkeit
Trägereinlage: Aluminium Polyester und Glasvlies
Ausführung: 1-lagig
Dicke: d = 2,5 mm
liefern und vollflächig in Heißbitumen auf den Untergrund mittels Wickelkern, fachgerecht und vollfläching aufbringen/aufkleben,
Naht- und Stoßüberdeckungen > 8 cm dicht verkleben.
Stöße versetzt anordnen.
Im Bereich von An- und Abschlüssen sowie Dachdurchdringungen ist die Bahn luftdicht anzuschließen.
Menge: 541,000 m2

**01.07.0050 Randabschluss WA, Dampfsperre, Abwicklung bis 500 mm**
Hochführen der vor beschriebenern Dampfsperre an Wandanschlüssen
Abwicklung: bis ca. 0,50 m
Verarbeitung wie vor beschrieben,
inkl. mechanischer Befestigung und fachgerechter Anschluß an Dampfsperre aus der Fläche
inkl. Klemmprofil

Abrechnung erfolgt nach lfm
Menge: 55,000 m

**01.07.0060 Randabschluss Attika, Dampfsperre, Abwicklung bis ca. 800 mm**
Hochführen der vor beschriebenen Dampfsperre an Randanschlüssen und Attika
Ausführung bei Attika bis Vorderkante Attikabohle
Randabschluss Attika
Abwicklung: bis ca. 0,80 m
Verarbeitung wie vor beschrieben
inkl. mechanischer Befestigung und fachgerechter Anschluß an Dampfsperre aus der Fläche

Abrechnung erfolgt nach lfm
Menge: 112,000 m

**01.07.0070 Hochzug/Klemmprofil Eckausbildung, alle Bereiche**
Zualge zu vor beschriebenen Hochzügen und Klemmprofil für die Ausbildung von Ecken im System inkl. aller Zuschnitt und Anpassarbeiten
Abrechnung erfolgt nach Stück
Menge: 10,000 St

**01.07.0080 Polyurethan-Hartschaumdämmplatten (PIR), 1-lagig, D=180 mm**
Liefern und fachgerechtes Verlegen von Polyurethan-Hartschaumdämmplatten (PIR) nach DIN EN 13165, beidseitig alukaschiert, zur Dämmung von genutzten und ungenutzten Flachdächern, Terrassen und Bodenbereichen. Kantenprofil stumpf,
Plattengröße: je nach Hersteller
Baustoffklasse: Klasse E nach DIN EN 13501-1
(bzw. B2 nach DIN 4102-1)
Wärmeleitfähigkeit: Bemessungswert 0,023 W/(m·K) (bei Platten = 80 mm)
Druckfestigkeit: = 120 kPa (= 0,12 N/mm²)
Anwendungstyp: DAA dh nach DIN 4108-10
Deckschicht: Beidseitig diffusionsdichte Aluminiumfolie

Verlegung: 1-lagig,
Dicke: 180 mm

Die Verlegung erfolgt im Verband auf Dampfsperre.
Die Platten sind fugendicht und versetzt zu verlegen. Zuschnitte können vor Ort mit der Handkreissäge, Fuchsschwanz oder Messer (aufgedrucktes Schnittraster beachten) passgenau angebracht werden

Ausführung auf:
4-OG Gründach extensiv DA 02-A und
4-OG Gründach extendsiv mit PV-Anlage

Hinweis:
Im Bereich der Technikeinhausung wird eine Stb.-Fertigteil-Platte als Gerätesockel aufgebracht
Abmessung: 600 x 180 x 15 cm
(ca. 4,05 t + zusätzlich 1,2 t Wärmepumpe = Gesamt 5,25 t)
Menge: 541,000 m2

**01.07.0090 Bautenschutzmatte, Gummigranulat, D=10 mm, unter Stb-FT-Platte**
Liefern und fachgerecht verlegen einer Schutzlage auf die bereits vorhandene Abdichtungslage von Dächern,
aus Bautenschutzmatten oder -platten,
Material: Gummigranulat,
Dicke: ca. 10 mm.
Ausführung als Fläche: 6,00 x 1,80 m
als Schutzlage unter Stb.-Fertigteil-Platte als Gerätesockel
inkl. fachgerechter Verlegung inkl. Fixierung auf Untergrund
Menge: 11,000 m2

**01.07.0100 Senkrechte Wärmedämmschicht WA, PIR, H ca. bis 20-30 cm**
Liefern und fachgerecht verlegen einer senkrechten Wärmedämmschicht im Anschluss an aufgehende Bauteile
Material : Polyurethan-Hartschaumplatten, PIR, DIN EN 13165,
Anwendungsgebiet DIN 4108-10 DAA,
hohe Druckbelastbarkeit
WLG 023 W/(mK),
Baustoffklasse DIN 4102-1 B2 (normalentflammbar),
wie vor beschrieben, jedoch senkrecht
Dicke 180 mm, einlagig
Höhe: ca. 20-30 cm
inkl. ev. erforderlicher Schrägschnitte im Übergang
Fachgerechte Befestigung an Stahlbeton-Attika inkl. aller Zuschnitt- und Anpassarbeiten
siehe DA-361, 4-OG SN an aufgehnden Bauteilen
Abrechnung erfolgt nach lfm
Menge: 55,000 m

**01.07.0110 Senkrechte Wärmedämmschicht Attika, PIR, H ca. bis 30-40 cm**
Liefern und fachgerecht verlegen einer senkrechten Wärmedämmschicht im Anschluss an die Attika aus Stahlbeton
Material : Polyurethan-Hartschaumplatten, PIR, DIN EN 13165,
wie vor beschrieben, jedoch senkrecht
Dicke 80 mm, einlagig
Höhe: ca. 30-40 cm
inkl. ev. erforderlicher Schrägschnitte im Übergang
Fachgerechte Befestigung an Stahlbeton-Attika inkl. aller Zuschnitt- und Anpassarbeiten
siehe DA-361, Regeldetail Hauptablauf und Notentwässerung

Abrechnung erfolgt nach lfm
Menge: 112,000 m

**01.07.0120 Wärmedämmschicht auf Attika als Auflager der Attikabohle d=80mm**
Wärmedämmschicht auf Attika als Auflager der Attikabohle,
Material: Polyurethan-Hartschaumplatten, PIR, DIN EN 13165,
Anwendungsgebiet DIN 4108-10 DAA,
hohe Druckbelastbarkeit
WLG 023 W/(mK),
Baustoffklasse DIN 4102-1 B2 (normalentflammbar),
wie vor beschrieben, jedoch als Auflager für die Attikaabdeckung
Auflagerbreite: ca. 400 mm
Dicke: 80 mm

Abrechnung erfolgt nach lfm
inkl. aller Zuschnitt- und Anpassarbeiten.
Menge: 112,000 m

**01.07.0130 Dämmkeil PIR, 30/30 mm, umlaufend**
Dämmkeil aus Polyurethan-Hartschaumplatten, PIR,
DIN EN 13165
Querschnitt ca. 30/30 mm,
Ausführung an allen aufgehenden Bereichen
(Attika und Wandanschluß)
inkl. aller Zuschnitt- und Anpassarbeiten

Abrechnung erfolgt nach lfm
Menge: 167,000 m

**01.07.0140 Dachabdichtung 2-lagig Bitumenbahnen, Wurzelschutz**
*** wie Position 01.06.0170
Ausführung auf Gründach extensiv 4.OG

Abdichtung von Dächern, DIN 18531-1 und DIN 18531-3,
Anwendungsklasse K2 für gefälleloses Dach auf Stahlbetondecke, normal entflammbar B2 "harte Bedachung" liefern und fachgerecht verlegen einer 2-lagigen Bitumenabdichtung bestehend aus:

- Untere Lage als elastomerbitumen-Kaltselbstklebebahn nach DIN EN 13707 und DIN EN 13969
Dicke: ca. 3,5 mm
oberseitig: folienkaschiert
unterseitig: Kaltselbstklebebitumen mit Abziehfolie
Trägereinlage: Glasgittergelege mit Glasvlies

- Oberlage als Polymerbitumen-Schweißbahn mit integriertem Durchwurzelungsschutz nach DIN EN 13707 und DIN EN 13969, mit Trägereinlage
Dicke ca. 5,2 mm
oberseitig: beschiefert, grünweiß, unterseitig: folienkaschiert
Trägereinlage: Polyesterverbund (KTP) 300 g/m²
Wurzel- und rhizombeständig gemäß FLL-Richtlinien
Menge: 541,000 m2

**01.07.0150 Abdichtung Hochzug im Bereich Attika, Abwickl. ca. 110 cm**
Hochführen beider Abdichtungslagen bis über die Holzbohle der Attika gezogen inkl. fachgerechter Befestigung/Verklebung und Anschluß an Abdichtungslagen aus der Fläche,
mit Nahtüberdeckung mind. 8 cm,
Leistung inkl. aller Zuschnitte und Anpassarbeiten.
Abwicklung: bis ca. 110 cm
siehe Detailzeichnungen: DA-361, Regeldetail

Abrechnung erfolgt nach lfm Anschluß
Menge: 112,000 m

**01.07.0160 Abdichtung Hochzug im Bereich Stb-Wand, Abwickl. ca. 50 cm**
Hochführen beider Abdichtungslagen über die senkrechte Dämmung gezogen als Anschluß an aufgehendenBauteilen
inkl. fachgerechter Befestigung/Verklebung und Anschluß an Abdichtungslagen aus der Fläche,
mit Nahtüberdeckung mind. 8 cm,
Leistung inkl. aller Zuschnitte und Anpassarbeiten.
Abwicklung: bis ca. 50 cm
siehe Detailzeichnungen: DA-361,
4-OG SN an aufgehenden Bauteilen
Abrechnung erfolgt nach lfm Anschluß
Menge: 55,000 m

**01.07.0170 Klemmschiene für beide Abdichtungslagen an StB-Wand**
Liefern und fachgerecht montieren einer Klemmschiene zur mechanischen Befestigung beide hochgführten Abdichtungslagen über die senkrechte Dämmschicht inkl. Befestigung auf Stahlbetonbrüstung mit Dampfsperrbahn.

Abrechnung erfolgt nach lfm
Menge: 55,000 m

**01.07.0180 Eckausbildungen Hochzüge 2-lagige Abdichtung**
Zualge zu vor beschriebenen Hochzügen der 2-lagigen Abdichtung inkl. Klemmprofil für die Ausbildung von Ecken im System inkl. aller Zuschnitt und Anpassarbeiten

Abrechnung erfolgt nach Stück
Menge: 10,000 St

**01.07.0190 Eindichten Attika Hauptablauf, DN 50, Ablauf bauseits**
Fachgerechtes Andichten beider Abdichtungslagen an bauseitigen Dachablauf, Ausführung mit Klebe-Flansch,
Attika Hauptablauf bei Druckströmung
inkl. Ausschnitt und Anpassung aller angrenzenden Schichten
Größe: ca. DN 50
Ausführung gem. Detail DA-361 (Regeldetails)
Ablauf bauseits über TGA

Abrechnung nach Stück

(vorgesehen ist Loro-DRAINJET, Serie 49, oder gleichwertiger Art und wird von AN TGA geliefert)
Menge: 5,000 St

**01.07.0200 Eindichten Attika Notablauf, DN 100, Ablauf bauseits**
Fachgerechtes Andichten beider Abdichtungslagen an bauseitigen Dachablauf, Ausführung mit Klemm-Flansch,
Attika Notablauf Freispiegelentwässerung
inkl. Ausschnitt und Anpassung aller angrenzenden Schichten
Größe: ca. DN 100
Ausführung gem. Detail DA-361
(Regeldetail Speier Notentwässerung)
Ablauf bauseits über TGA

Abrechnung nach Stück

(vorgesehen ist Loro-RAINSTAR, Serie 79, oder gleichwertiger Art und wird von AN TGA geliefert)
Menge: 8,000 St

**01.07.0210 Wärmedämmblock für Attikaabläufe**
Wärmedämmblock passend für vor beschriebene
Attikaabläufe, aus Styropor, Baustoffklasse B2
WLG: 0,35
Abmessung je nach System des Ablaufs
liefern und fachgerecht einbauen.
Menge: 13,000 St

**01.07.0220 Ausstopfen Attikadurchbruch mit Mineralwolle**
Ausstopfen der Wanddurchführungen nach Montage der Regenablaufrohre und Notüberläufe im Attikabereich mit Mineralwolle. Verbleibende Fugen oder Hohlräume sind umlaufend mit quellfächigem Dichtband (Quellband) dauerhaft wasserhemmend zu verschließen, einschließöich aller erforderlichen Anpassungs- und Befestigungsarbeiten.
Rohbauöffnung:
Durchmesser:  d = 250 mm, Tiefe = 300 mm
Durchmesser Rohr 50-100 mm
Menge: 13,000 St

**01.07.0230 Attikabohle d= 40 mm, Breite ca. 600 mm**
Attikabohle zur Befestigung der Attikaverblechung
Breite ca. 600 mm,
Dicke 40 mm,
Materiall: Holzwerkstoffplatte wasserfest verleimt
Längsseite ca. 1 cm gefasst
2% Gefälle zur Dachseite,
durch Keile zwischen Bohle und Verklotzung,
Verklotzung KVH ca. alle 62,5 cm
Auflager: Wärmedämmplatte d= 90 mm,
Fachgerechte Befestigung in Brüstungs-/Attikakrone inkl. aller dafür erforderlicher Befestigungsmittel, sowie aller Zuschnitt- und Anpassarbeiten.
Menge: 112,000 m

**01.07.0240 Eckausbildung Attikabohle 90° b=600mm**
Eckausbildung Attikabohle Abmessungen wie vor beschrieben jedoch als Ecke 90° b=600 mm, auf Gehrung oder als Formstück, je nach Ausführung
Menge: 5,000 St

**01.07.0250 Attikaabdeckung, E6/EV1 Silbergrau eloxiert, 60/730/160 mm**
Attikaabdeckung aus Aluminium-Blech,
DIN EN 485 und DIN EN 507
Dicke Attikablech: ca. 3 mm
bzw. nach statischen Erfordernissen,
Untersichtsfläche, ca. 70% der Breite, mit Antidröhnbeschichtung,
selbsttragen auf Halteblechen, Unterblech im Stoßbereich
E6/EV1, Silbergrau eloxiert, Farbton nach Angabe AG
Abmessung ca. 60/730/160 mm,
Abwicklung: ca. 95 cm
mehrfach gekantet, zusätzlich beidseitig mit Abkantungen
Nahtausbildung gestoßen und abgedeckt, verdeckt befestigen mit Vorstoßblechen, Untergrund Holz, mit Gefälle,
inkl. Unterkonstruktion als Klemmhalter und Haltevorrichtung
oberseitig mit Gefälle von ca. 5° in Richtung Dachinnenseite
inkl. UK, auf Tragbohle befestigt
einschl. Sicherheitsabdeckung zum Schutz des darunter liegenden Bauteils aus Polyvinylchlorid (PVC-P) DIN EN 13956, bitumenverträglich, Dicke 1,2 mm.
siehe gem: Detail DA-361,
Dach über 3. OG, SN Regeldetail Attika-Speier Notentwässerrung.
Menge: 112,000 m

**01.07.0260 Ausführung von 90-Grad-Ecken**
Ausführung der Attikaverblechung als 90-Grad-Ecken in Form eines Formteils bzw. auch als anzupassendes Sonderteil, passend zur vor beschriebenen Attikaabdeckung in
E6/EV1, Silbergrau eloxiert, Farbton nach Angabe AG
Abrechnung erfolgt als Stück
inkl. aller Zuschnitt- und Anpassarbeiten, zusätzlicher Kantungen, fachgerechter Nahtausbildung und Verfugungen, sowie aller Befestigungen inkl. sämtlicher Zubehörteile.
Menge: 5,000 St

**01.07.0270 Anschlußverblechung an aufgehenden Bauteilen**
Ausführung der Attikaverblechung als Abschlußverblechung im Bereich von aufgehenden Bauteilen
als Formteil bzw. auch als anzupassendes Sonderteil, passend zur vor beschriebenen Attikaabdeckung in E6/EV1,
Silbergrau eloxiert, Farbton nach Angabe AG
Abrechnung erfolgt als Stück
inkl. aller Zuschnitt- und Anpassarbeiten, zusätzlicher Kantungen, fachgerechter Nahtausbildung und Verfugungen, sowie aller Befestigungen inkl. sämtlicher Zubehörteile
Menge: 2,000 St

**01.07.0280 Anschluß an bauseitige Stützenfüße Technikeinhausung (Rechteckrohr)**
*** Bezugsbeschreibung
Anschluß und Abdichtung von bauseitigen Stützenfüßen der Technikeinhausung bestehend aus:
Ankerplatte als Fußplatte S235, ca. 400 x 400 x 30 mm
Stützenfuß als Rechteckrohrpfosten
Abmessung: 100 x 50 x 5 mm
Ausführung bestehend aus:
Fachgerechte Abdichtung der Ankerplatte mit Flüssigkunststoff, bitumenverträglich, mit mind. 10 cm Überlappung,
im oberen Bereich ist die Flüssigabdichtung min. 15 cm über ÓK Bodenbelag zu führenl
sowie Anschluß und Befestigung auf Dampfsperre, sowie Anschluss aller Abdichtungslagen inkl. aller Eck-, Zuschnitt- und Anpassarbeiten, sowie rutschschichere Verklebung/Befestigung der Abbdichtung an Rechteckrohrstütze,
ebenso mit einzukalkulieren ist der Ausschnitt, bzw. die Anpassung der Dämmlage an die Quadratrohrstützen, sowie
inkl. Liefern und Anbringen enes Wetter-Regenkragens
Abrechnung erfolgt pauschal je Stück als fachgerechte Anschlußleistung an bauseits gelieferte Stützenfuß-Konstruktionen
Menge: 5,000 St

**01.07.0290 Anschluß an bauseitige Stützenfüße Technikeinhausung (Vierkantrohr)**
*** wie Position 01.07.0280
Anschluß und Abdichtung von bauseitigen Stützenfüßen wie vor in vollem Umfang beschrieben, jedoch Ausführung an:
Ankerplatte als Fußplatte S235, ca. 400 x 400 x 30 mm
mit Stützenfuß als Viekantrohrpfosten
Abmessung: 100 x 100 x 5 mm

Abrechnung erfolgt pauschal je Stück als fachgerechte Anschlußleistung an bauseits gelieferte Stützenfuß-Konstruktionen
Menge: 2,000 St

**01.07.0300 Laschen aus Alu zum Anschließen der Blitzschutzleitung**
Laschen aus Aluminium zum Anschließen der Blitzschutzleitung und Verbinden von Metallverkleidungen durch Niet- oder Schraubverbindung. Lange Ausführung
Länge ca. 220 x 35 x 2 mm.
Befestigungslöcher 2 x 6,5 mm od. 4 x 5,2 mm jeweils pro Seite. Verstärkt durch Prägesicken.

Nach DIN EN 62305-3 Bbl.1 (techn Bestimmungen für den Blitzschutz) sind für den Anschluss bei Blechstärken d= 2 mm zwei Blechtreibschrauben Ø 6,3 mm aus NIRO zu verwenden (jeweils beidseitig)
Ausführung an Attika
siehe Detailplanung DA-361,
Dach über 4.OG Schnitt Attila imd Ausführung Blitzschutz
Menge: 14,000 St

**01.07.0310 Anpassung / Durchdringung / Andichten der Blitzschutzleitung**
Ausführen von Anschlüssen an die Blitzschutzleitungen durch alle Schichten inkl. aller Zuschnitt- Ausschnitt- und Anpassarbeiten in Bereich von Aufkantungen und Attika an senkrechter Dämmlage, in Form von Durchführung und fachgerechtes Eindichten unter zusätzlicher Verwendung von Flüssigabdichtung, der bauseitigen Blitzschutzleitung in Dampfsperre und alle Dachabddichtungslagen.

Ausführung an Attika und Aufkantungen
siehe Detailplanung DA-361,
Dach über 4.OG Schnitt Attila imd Ausführung Blitzschutz

Abrechnung erfolgt pauschal je Stück
Menge: 14,000 St

**01.07.0320 Flüssigabdichtung WA-Anschl. Außentür, bis 30 cm**
*** wie Position 01.06.0270
Liefern und fachgerechtes Hochführen und Anschließen an Stahlwinkel zur Außentürbefestigung und Dampfsperrbahn im Bereich der Türelementen etc.,
mit Flüssigabdichtung gem. DIN 18531 und 18533,
wie in genannter Position in vollem Umfang beschrieben,
jedoch Ausführung hier bei Außentür, 4. OG

inkl. säubern der Untergründe (Dampfsperrbahn und Metall) inkl. der jeweils passenden Grundierung als Fugenabdichtung zu den Fassadenelementen inkl. aller Eckausbildungen und sonstiger Zusatzleistungen, Schraubenköpfe mit Epoxidharzmörtel egalisieren, etc. als komplette Leistung, Hochführung in unterschiedlichen Bereichen gem. Planung

Abwicklung/Zuschnitt: bis ca. 30 cm
und jeweils nach Erfordernis um eine fachgerechte Ausführung zu gewährleisten

Abrechnung erfolgt nach lfm Anschluß
siehe Detail IHKS-H4-ARC-5-DT-AT-358
4-OG SN AT 5 (Außentür)
Menge: 1,750 m

#### 01.08 Dachaufbau DA 02-A, 5.OG Gründach (über 4.OG)

*Hinweis: Ausführungshinweise zum Bauablauf*
Dach über 4.OG (Technikebene)
Im Aufzugsschacht befindet sich der Rohbaukran, der erst zurückgebaut wird um die Dachfläche vom AN Rohbau vollständig schließen zu können.
Deckenöffnung für den Kran: ca. 20,00 m2 Fläche

In diesem Zuge wird im ersten Schritt die bestehende Dachfläche über 4.OG mit der einlagigen Elastomerbitumen- bahn als Dampfsperre und Notabdichtung geschützt und erfolgt im geplanten Bauablauf.
Die zu belegende Dachfläche beträgt somit ca. 200,00 m2
inkl. fachgerechten Anschluß an den Deckenausschnitt,
ca. 15 m.

Im 2. Schritt und zu einem späteren Zeitpunkt wird nach Rückbau des Rohbaukrans und Schließen der Deckenfläche die Dampfsperre im ausgesparten Bereich angearbeitet, sowie an die Elastomerbitumenbahn aus der Fläche und an die Hochzüge fachgerecht angeschlossen. Die bereits bestehende Notabdichtung ist auf Beschädigungen zu prüfen und zu reinigen.

Danach kann die komplette Dachfläche ink. aller Anschlüsse und Attikaabdeckungen fertig hergestellt werden.

Weiterhin ist hier zwingend zu berücksichtigen, daß das einzubauende Material sowie Entsorgungsmaterial nicht mehr über den Rohbau Kran auf die Dachfläche sowie nach unten transportiert werden kann.
Entsprechende Hebezeuge, Mobil-/Auto-Kräne sind selbst zu stellen. Aufstellflächen und Standzeiten etc. sind mit der Bauleitung im Vorfeld abzustimmen.

**01.08.0010 Reinigen des Untergrundes Attika**
Reinigen des Untergrundes von grober Verschmutzung,durch abkehren von losen Betonresten, Dicke bis 2 cm, zur Verbesserung der Haftung, Untergrund senkrecht  und waagerecht
Abwicklung Attika bis ca. 800 mm
Aufgenommene Stoffe sammeln, auf LKW des AN laden, transportieren, entsorgen, einschl. Entsorgungsgebühren
Ausführung an Attika

Abrechnung erfolgt nach m2
Menge: 55,000 m2

**01.08.0020 Voranstrich Decken aus Bitumenemulsion**
Voranstrich für bahnenförmige Abdichtungen, aus Bitumenemulsion, auf Decken, Untergrund Beton C 35/45
Lösungsmittelfrei, schnelltrocknend, auf den gereinigten Untergrund einschl. aller An- und Abschlüsse streichen oder spritzen und durchtrocknen lassen.
Verbrauch ca. 0,2 - 0,3 l/m2
Menge: 200,000 m2

**01.08.0030 Voranstrich Attika, Wandanschluß**
Voranstrich für bahnenförmige Abdichtungen, aus Bitumenemulsion, an angrenzende Bauteile ,im Bereich von Attika und Wandanschlüße auf Decken
Untergrund Beton C 35/45
Auftragshöhe von OK Rohdecke bis Vorderkante Attika
Abwicklung Attika bis 800 mm
Lösungsmittelfrei, schnelltrocknend, auf den gereinigten Untergrund einschl. aller An- und Abschlüsse streichen oder spritzen und durchtrocknen lassen.

Abrechnung erfolgt nach m2
Menge: 55,000 m2

**01.08.0040 Dampfsperre als Notabdichtung: Elastomerbitumenbahn, 1-lagig**
*** Bezugsbeschreibung
Dampfsperre als Notabdichtung
Elastomerbitumenbahn nach DIN EN 13 970,
oberseitig und unterseitig feinbestreut, mit hohem Diffusionswiderstand und großer Durchtrittfestigkeit
Trägereinlage: Aluminium Polyester und Glasvlies
Ausführung: 1-lagig
Dicke: d = 2,5 mm
liefern und vollflächig in Heißbitumen auf den Untergrund mittels Wickelkern, fachgerecht und vollfläching aufbringen/aufkleben,
Naht- und Stoßüberdeckungen > 8 cm dicht verkleben.
Stöße versetzt anordnen.
Im Bereich von An- und Abschlüssen sowie Dachdurchdringungen ist die Bahn luftdicht anzuschließen.

Ausführung zu einem vorgezogenen Zeitpunkt.
(siehe hierzu Ausführungshinweise zum Bauablauf)

Abrechnung nach m2 zu belegende Fläche
Menge: 200,000 m2

**01.08.0050 Randabschluss Attika, Dampfsperre, Abwicklung bis ca. 80 cm**
Hochführen der vor beschriebenen Dampfsperre Attika
Ausführung bei Attika bis Vorderkante Attikabohle
Abwicklung: bis ca. 0,80 m
Verarbeitung wie vor beschrieben
inkl. mechanischer Befestigung und fachgerechter Anschluß an Dampfsperre aus der Fläche

Abrechnung erfolgt nach lfm
(davon ca. 5 m zu einem spätern Zeitpunkt, Mehraufwand ist in  Position Notabdichtung auf geschlossener Deckenöffnung über Aufzugsschacht erfasst)
Menge: 55,000 m

**01.08.0060 Hochzug/Klemmprofil Eckausbildung, alle Bereiche**
Zualge zu vor beschriebenen Hochzügen für die Ausbildung von Ecken im System inkl. aller Zuschnitt und Anpassarbeiten
Abrechnung erfolgt nach Stück
Menge: 4,000 St

**01.08.0070 Schutzlage der Notabdichtung aus Bautenschutzmatten**
Liefern und fachgerecht verlegen einer Schutzlage auf die vorbeschriebene Notabdichtung
aus Bautenschutzmatten oder -platten,
Material: Gummigranulat,
Dicke: ca. 15 mm.
zum Schutz der bereits fertiggedtellten Notabdichtung vor Ausführung der kompletten Dachabdichtung
inkl. Abbau und fachgerechter Entsorgung der Schutzlagen

Ausführung in Laufstreifen, Breite ca. 1,25 m
Abrechnung erfolgt je lfm
Menge: 25,000 m

**01.08.0080 Schutzbelag OSB d=15 mm herstellen**
Abdeckung der Schutzmatten mit OSB-Platten,
Dicke ca. 15 mm,
Ausführung Flächig oder in ca. 1,25 m Lauf-Streifen auf Bautenschutzmatten
herstellen, vorhalten und entfernen
inkl. ev. erforderlicher Höhenausgleiche,
Abrechnung nach lfm Laufstreifen
inkl. Abbau und fachgerechter Entsorgung der Schutzlagen
Menge: 25,000 m

*Hinweis: Für alle nachfolgenden Positionen gilt:*
Die Ausführung aller nachfolgenden Leistungen erfolgt zeitversetzt, bzw. zu einem späteren Zeitpunkt auf Abruf der Bauleitung mit mind. 2 Wochen Voraufzeit.

Der Auftragnehmer hat selbst alle Materialien auf die Dachfläche zu transportieren mit eigenen Mobil-/oder Autokränen etc.,
Aufstellflächen und Standzeiten für Kräne sind mit der Bauleitung abzustimmen.

Sämtliche Mehrkosten, zusätzliche Kosten etc. sind in nachfolgend aufgeführten Positionen miteinzukalkulieren.

**01.08.0090 Bestehende Notabdichtung auf Schadstellen prüfen**
Vor Verlegung der weiteren Schichten ist die bauseitige Notabdichtung aus Elastomerbitumen auf Schadstellen zu prüfen, sowie sind diese zu protokollieren zur Vorlage bei der Bauleitung.
Weiterhin ist die Notabdichtung von Schmutz zu reinigen.
Menge: 200,000 m2

**01.08.0100 Dampfsperre/Notabdichtung auf geschlossener Deckenöffnung**
*** wie Position 01.08.0040
Dampfsperre als Notabdichtung
Elastomerbitumenbahn nach DIN EN 13 970,
im Bereich der geschlossenen Decke über Aufzugsschacht
Ausführung wie vor in vollem Umfang beschrieben, inkl.:
- Reinigen des Untergrundes
- Aufbringen eines Voranstrichs aus Bitumenemulsion
- Fachgerechter Anschluß der Elastomerbitumenbahn an die Notabdichtung aus der Fläche, sowie
- Anpassen an seitliche Hochführungen (ca. 5 m)

Die Ausführung erfolgt zeitversetzt auf Abruf der Bauleitung mit mind. 2 Wochen Voraufzeit.

Alle erforderlichen Mehraufwände und zusätzlichen Leistungen sind zu berücksichtigen und in den Einheitspreis miteinzukalkulieren.
Menge: 20,000 m2

**01.08.0110 Polyurethan-Hartschaumdämmplatten (PIR), 1-lagig, D=180 mm**
Liefern und fachgerechtes Verlegen von Polyurethan-Hartschaumdämmplatten (PIR) nach DIN EN 13165, beidseitig alukaschiert, zur Dämmung von genutzten und ungenutzten Flachdächern, Terrassen und Bodenbereichen. Kantenprofil stumpf,
Plattengröße: je nach Hersteller
Baustoffklasse: Klasse E nach DIN EN 13501-1
(bzw. B2 nach DIN 4102-1)
Wärmeleitfähigkeit: Bemessungswert 0,023 W/(m·K) (bei Platten = 80 mm)
Druckfestigkeit: = 120 kPa (= 0,12 N/mm²)
Anwendungstyp: DAA dh nach DIN 4108-10
Deckschicht: Beidseitig diffusionsdichte Aluminiumfolie

Verlegung: 1-lagig,
Dicke: 180 mm

Die Verlegung erfolgt im Verband auf Dampfsperre.
Die Platten sind fugendicht und versetzt zu verlegen. Zuschnitte können vor Ort mit der Handkreissäge, Fuchsschwanz oder Messer (aufgedrucktes Schnittraster beachten) passgenau angebracht werden

Ausführung auf:
5-OG Gründach extensiv DA 02-A
Menge: 220,000 m2

**01.08.0120 Wärmedämmschicht anpassen, Durchführung bis 1,5 m2**
Wärmedämmschicht für Abdichtung von Dächern anpassen, Durchführung eckig, Fläche bis 1,5 m2,
inkl. aller Zuschnitt- und Anpassarbeiten.
Ausführung im Bereich Abluftöffnung Lüftungsgerät:
Abmessung: 90 / 140 cm
Gründach DA-5
Menge: 1,000 St

**01.08.0130 Senkrechte Wärmedämmschicht Attika, PIR, H ca. bis 30-40 cm**
Liefern und fachgerecht verlegen einer senkrechten Wärmedämmschicht im Anschluss an die Attika aus Stahlbeton
Material : Polyurethan-Hartschaumplatten, PIR, DIN EN 13165,
wie vor in vollem Umfang beschrieben, jedoch senkrecht
Dicke 80 mm, einlagig
Höhe: ca. 30-40 cm
inkl. ev. erforderlicher Schrägschnitte im Übergang
Fachgerechte Befestigung an Stahlbeton-Attika inkl. aller Zuschnitt- und Anpassarbeiten
siehe DA-361, Regeldetail Hauptablauf und Notentwässerung

Abrechnung erfolgt nach lfm
Menge: 55,000 m

**01.08.0140 Wärmedämmschicht auf Attika als Auflager der Attikabohle d=80 mm**
Wärmedämmschicht auf Attika als Auflager der Attikabohle,
Material: Polyurethan-Hartschaumplatten, PIR, DIN EN 13165,
Anwendungsgebiet DIN 4108-10 DAA,
hohe Druckbelastbarkeit
WLG 023 W/(mK),
Baustoffklasse DIN 4102-1 B2 (normalentflammbar),
wie vor beschrieben, jedoch als Auflager für die Attikaabdeckung
Auflagerbreite: ca. 400 mm
Dicke: 80 mm

Abrechnung erfolgt nach lfm
inkl. aller Zuschnitt- und Anpassarbeiten.
Menge: 55,000 m

**01.08.0150 Dämmkeil PIR, 30/30 mm, umlaufend**
Dämmkeil aus Polyurethan-Hartschaumplatten, PIR,
DIN EN 13165
Querschnitt ca. 30/30 mm,
Ausführung an allen aufgehenden Bereichen
inkl. aller Zuschnitt- und Anpassarbeiten

Abrechnung erfolgt nach lfm
Menge: 55,000 m

**01.08.0160 Dachabdichtung 2-lagig Bitumenbahnen, Wurzelschutz**
*** wie Position 01.06.0170
Ausführung auf Gründach extensiv 5.OG

Abdichtung von Dächern, DIN 18531-1 und DIN 18531-3,
Anwendungsklasse K2 für gefälleloses Dach auf Stahlbetondecke, normal entflammbar B2 "harte Bedachung" liefern und fachgerecht verlegen einer 2-lagigen Bitumenabdichtung bestehend aus:

- Untere Lage als elastomerbitumen-Kaltselbstklebebahn nach DIN EN 13707 und DIN EN 13969
Dicke: ca. 3,5 mm
oberseitig: folienkaschiert
unterseitig: Kaltselbstklebebitumen mit Abziehfolie
Trägereinlage: Glasgittergelege mit Glasvlies

- Oberlage als Polymerbitumen-Schweißbahn mit integriertem Durchwurzelungsschutz nach DIN EN 13707 und DIN EN 13969, mit Trägereinlage
Dicke ca. 5,2 mm
oberseitig: beschiefert, grünweiß, unterseitig: folienkaschiert
Trägereinlage: Polyesterverbund (KTP) 300 g/m²
Wurzel- und rhizombeständig gemäß FLL-Richtlinien
Menge: 220,000 m2

**01.08.0170 Abdichtung Hochzug im Bereich Attika, Abwickl. ca.110 cm**
Hochführen beider Abdichtungslagen bis über die Holzbohle der Attika gezogen inkl. fachgerechter Befestigung/Verklebung und Anschluß an Abdichtungslagen aus der Fläche,
mit Nahtüberdeckung mind. 8 cm,
Leistung inkl. aller Zuschnitte und Anpassarbeiten.
Abwicklung: bis ca. 110 cm
siehe Detailzeichnungen: DA-361, Regeldetail

Abrechnung erfolgt nach lfm Anschluß
Menge: 55,000 m

**01.08.0180 Eckausbildungen Hochzüge 2-lagige Abdichtung**
Zualge zu vor beschriebenen Hochzügen der 2-lagigen Abdichtung inkl. Klemmprofil für die Ausbildung von Ecken im System inkl. aller Zuschnitt und Anpassarbeiten

Abrechnung erfolgt nach Stück
Menge: 4,000 St

**01.08.0190 Eindichten Hauptablauf, DN 70, Ablauf bauseits**
Fachgerechtes Andichten beider Abdichtungslagen an bauseitigen Dacheinlauf, Ausführung mit Klebe-Flansch,
Attika Hauptablauf bei Druckströmung
inkl. Ausschnitt und Anpassung aller angrenzenden Schichten
Größe: ca. DN 70
Ausführung gem. Detail DA-361 (Regeldetails)
Ablauf bauseits über TGA

Abrechnung nach Stück
Menge: 2,000 St

**01.08.0200 Eindichten Attika Notablauf, DN 100, Ablauf bauseits**
Fachgerechtes Andichten beider Abdichtungslagen an bauseitigen Dachablauf, Ausführung mit Klemm-Flansch,
Attika Notablauf Freispiegelentwässerung
inkl. Ausschnitt und Anpassung aller angrenzenden Schichten
Größe: ca. DN 100
Ausführung gem. Detail DA-361
(Regeldetail Speier Notentwässerung)
Ablauf bauseits über TGA

Abrechnung nach Stück
Menge: 2,000 St

**01.08.0210 Wärmedämmblock für Attika-Notabläufe**
Wärmedämmblock passend für vor beschriebene
Attikaabläufe, aus Styropor, Baustoffklasse B2
WLG: 0,35
Abmessung je nach System des Ablaufs
liefern und fachgerecht einbauen.
Menge: 2,000 St

**01.08.0220 Ausstopfen Attikadurchbruch mit Mineralwolle**
Ausstopfen der Wanddurchführungen nach Montage der Regenablaufrohre und Notüberläufe im Attikabereich mit Mineralwolle. Verbleibende Fugen oder Hohlräume sind umlaufend mit quellfächigem Dichtband (Quellband) dauerhaft wasserhemmend zu verschließen, einschließöich aller erforderlichen Anpassungs- und Befestigungsarbeiten.
Rohbauöffnung:
Durchmesser:  d = 250 mm, Tiefe = 300 mm
Durchmesser Rohr 50-100 mm
Menge: 2,000 St

**01.08.0230 Anschluß/Andichten Schmutzwasser-Entlüftung WC DN100,**
Anschluß und eindichten von Schmutzwasser- Entlüftungsrohren WC, gem. Fachplaner HLS, DN 100
inkl. umlaufender Stahlzarge und zusätzlicher Verwendung von Flüssigabdichtung,
Ausführung mehrteilig als komplette Leistung,
bestehend aus:

- umlaufende Stahlzarge verzinkt, Stärke nach System des Herstellers, 3-fach gekantet, auf Stb-Decke kraftschlüssig befestigt, Flanschbreite ≥ 15 cm (als Formteil) Befestigung Stahlzarge aus Edelstahl gemäß statischen Anforderungen inkl. Neoprenstreifen 2 cm zur thermischen Entkopplung Stahlzarge
inkl. Folienblech-Winkel auf Stahlzarge, Abdichtung wird nur vertikal verklebt,
Abdichtung horizontal lose, nicht verklebt
- Hochführen aller Abdichtungslagen inkl. Kehlfixierung mit Befestigungsprofil durchlaufend mit Schweissschnur zur mechanischen Sicherung der Dachabdichtung und Notabdichtung (Abwicklung ca. 40-50 cm)
- inkl. unlaufender Flankendämmung als PIR, WLG 023, Matrialstärke ca. 60 mm, Höhe ca. 30 cm

inkl. Ausschnitt in der Flächenabdichtung/Dämmung etc.,
sowie inkl. aller Zu- und Schrägschnitte, Anpassarbeiten, Befestigungen und sonstiger Zubehörteile, sowie inkl. zusätzlichem Andichten von Übergängen mit Flüssigkunststoff
(Flüssigkunststoff wie vor in vollem Umfang beschrieben)

Abrechnung nach Stück
Menge: 3,000 St

**01.08.0240 Anschluß/Andichten Schwanenhals, DN100**
Anschluß und eindichten von Schwanenhälsen,
gem. Fachplaner ELT
Abmessung: DN100
umlaufender Anschluß an Schwandenhals
Ausführung mehrteilig als komplette Leistung,
bestehend aus:

- Edelstahl Kappblech mehrfach gekantet, mit Dichtungsband hinterlegt und elastoplastische Verfugung
- Verbundblechwinkel gemäß Systemhersteller,
gekantet und an Stahlzarge verschraubt
- Hochführen aller Abdichtungslagen inkl. Kehlfixierung mit Befestigungsprofil durchlaufend mit Schweissschnur zur mechanischen Sicherung der Dachabdichtung und Dampfsperre (Abwicklung ca. 40-50 cm)
- Anschlussbahn gemäß Systemhersteller auf Verbundblech und Flächenabdichtung überlappend verklebt
- inkl. umlaufender Flankendämmung als PIR, WLG 023, Matrialstärke ca. 60 mm, als Formteil
an Stahlzarge hohlraumfrei

inkl. Ausschnitt in der Flächenabdichtung/Dämmung etc., sowie inkl. aller Zu- und Schrägschnitte, Anpassarbeiten, Befestigungen und sonstiger Zubehörteile, sowie inkl. zusätzlichem Andichten von Übergängen mit Flüssigkunststoff
(Flüssigkunststoff wie vor in vollem Umfang beschrieben)

Abrechnung nach Stück
Menge: 1,000 St

**01.08.0250 Anschluß/Andichten Ablufthaube, 90/140 cm**
Anschluß und eindichten an Ablufthaube/Lüftungsdurchbruch gem. Fachplaner HLS, ohne Betonaufkanten oder Attika.
Einbau-Stahlrahmen erfolgt durch HLS
Abmessung Ablufthaube: 0,90 / 1,40 m

Ausführung als umlaufender Anschluß an Einbau-Stahlrahmen Ablufthaube, mehrteilig als komplette Leistung, inkl. aller erforderlicher Befestigungen/Verklebungen,
bestehend aus:
- Hochführen der Dampfsperre, Abwicklung ca. 74 cm
- Einlegen eines umlaufenden Dämmkeils im Eckbereich, passend zur Dämmung aus der Fläche
- Hochführen der Abdichtungslagen aus der Fläche: ca. 54 cm
- Alle Lagen sind gegen Abrutschen zú sichern
inkl. Randabschlüsse als mechanische Befestigungen fixieren,
sowie inkl. Kehlfixierung mit Befestigungsprofil durchlaufend mit Schweissschnur zur mechanischen Sicherung der Dachabdichtungslagen im Eckanschluß (4 Ecken) Folienabdichtung, unter Abstrahlblech

inkl. Herstellen der Ausschnitte in der Flächenabdichtung/ Dämmung etc., sowie inkl. aller Zu- und Schrägschnitte, Anpassarbeiten, Befestigungen und sonstiger Zubehörteile,
sowie inkl. zusätzlichem Andichten von Übergängen mit Flüssigkunststoff (Flüssigkunststoff wie vor in vollem Umfang beschrieben)

Abrechnung erfolgt nach lfm Anschluß als komplette Leistung
(4 Ecken als Zulage in nachfolgender Position)

siehe hierzu auch Plan: IHKS-H4-ARC-5-DT-DA-361
SN Detail Lüftungshaube in Fläche M 1:20
Menge: 5,000 m

**01.08.0260 Zulage zum Anschluß Ablufthaube für Eckausbildung**
Zulage zu vorbeschriebenem Anschluß an bauseitige Ablufthaube (HLS) für die fachgerechte Ausbildung der Ecken für alle Lagen unter nutzung von speziellen Formelementen im Eckbereich inkl. aller Befestigungen, Zuschnitt- und Anpassarbeiten.
Höhe Dampfsperre: 74 cm
Höhe Abdichtungslagen: 54 cm

Abrechnung erfolgt nach Stück Ausbildung Ecke
Menge: 4,000 St

**01.08.0270 Attikabohle d= 40 mm, Breite ca. 580 mm**
Attikabohle zur Befestigung der Attikaverblechung
Breite ca. 580 mm,
Dicke 40 mm,
Materiall: Holzwerkstoffplatte wasserfest verleimt
Längsseite ca. 1 cm gefasst
2% Gefälle zur Dachseite
Auflager: Wärmedämmplatte d= 90 mm,
Fachgerechte Befestigung in Beton/Attikakrone inkl. aller dafür erforderlicher Befestigungsmittel, sowie aller Zuschnitt- und Anpassarbeiten.
Menge: 55,000 m

**01.08.0280 Eckausbildung Attikabohle 90° b=580mm**
Eckausbildung Attikabohle Abmessungen wie vor beschrieben jedoch als Ecke 90° b=580 mm, auf Gehrung oder als Formstück, je nach Ausführung
Menge: 4,000 St

**01.08.0290 Attikaabdeckung, E6/EV1 Silbergrau eloxiert, 60/730/160 mm**
Attikaabdeckung aus Aluminium-Blech,
DIN EN 485 und DIN EN 507
Dicke Attikablech: ca. 3 mm
bzw. nach statischen Erfordernissen,
Untersichtsfläche, ca. 70% der Breite, mit Antidröhnbeschichtung,
selbsttragen auf Halteblechen, Unterblech im Stoßbereich
E6/EV1, Silbergrau eloxiert, Farbton nach Angabe AG
Abmessung ca. 60/730/160 mm,
Abwicklung: ca. 95 cm
mehrfach gekantet, zusätzlich beidseitig mit Abkantungen
Nahtausbildung gestoßen und abgedeckt, verdeckt befestigen mit Vorstoßblechen, Untergrund Holz, mit Gefälle,
inkl. Unterkonstruktion als Klemmhalter und Haltevorrichtung
oberseitig mit Gefälle von ca. 5° in Richtung Dachinnenseite
inkl. UK, auf Tragbohle befestigt
einschl. Sicherheitsabdeckung zum Schutz des darunter liegenden Bauteils aus Polyvinylchlorid (PVC-P) DIN EN 13956, bitumenverträglich, Dicke 1,2 mm.
siehe gem: Detail DA-361,
Dach über 4. OG, Schnitt Attika und Ausführung Blitzschutz
Menge: 55,000 m

**01.08.0300 Ausführung von 90-Grad-Ecken**
Ausführung der Attikaverblechung als 90-Grad-Ecken in Form eines Formteils bzw. auch als anzupassendes Sonderteil, passend zur vor beschriebenen Attikaabdeckung in
E6/EV1, Silbergrau eloxiert, Farbton nach Angabe AG
Abrechnung erfolgt als Stück
inkl. aller Zuschnitt- und Anpassarbeiten, zusätzlicher Kantungen, fachgerechter Nahtausbildung und Verfugungen, sowie aller Befestigungen inkl. sämtlicher Zubehörteile.
Menge: 4,000 St

**01.08.0310 Laschen aus Alu zum Anschließen der Blitzschutzleitung**
Laschen aus Aluminium zum Anschließen der Blitzschutzleitung und Verbinden von Metallverkleidungen durch Niet- oder Schraubverbindung. Lange Ausführung
Länge ca. 220 x 35 x 2 mm.
Befestigungslöcher 2 x 6,5 mm od. 4 x 5,2 mm jeweils pro Seite. Verstärkt durch Prägesicken.

Nach DIN EN 62305-3 Bbl.1 (techn Bestimmungen für den Blitzschutz) sind für den Anschluss bei Blechstärken d= 2 mm zwei Blechtreibschrauben Ø 6,3 mm aus NIRO zu verwenden (jeweils beidseitig)
Ausführung an Attika über 4.OG
siehe Detailplanung DA-361,
Dach über 4.OG Schnitt Attola imd Ausführung Blitzschutz
Menge: 8,000 St

**01.08.0320 Anpassung / Durchdringung / Andichten der Blitzschutzleitung**
Ausführen von Anschlüssen an die Blitzschutzleitungen durch alle Schichten inkl. aller Zuschnitt- Ausschnitt- und Anpassarbeiten in Bereich von Aufkantungen und Attika an senkrechter Dämmlage, in Form von Durchführung und fachgerechtes Eindichten der bauseitigen Blitzschutzleitung in Dampfsperre und alle Dachabddichtungslagen.

Ausführung an Attika über 4.OG
siehe Detailplanung DA-361,
Dach über 4.OG Schnitt Attila imd Ausführung Blitzschutz

Abrechnung erfolgt pauschal je Stück
Menge: 8,000 St

#### 01.09 Dachaufbau DA 04, Gründach Verbinder OG-1

**01.09.0010 Reinigen des Untergrundes Attika und Wandanschlüsse**
Reinigen des Untergrundes von grober Verschmutzung,durch abkehren von losen Betonresten, Dicke bis 2 cm, zur Verbesserung der Haftung, Untergrund senkrecht  und waagerecht
Abwicklung Attika bis ca. 800 mm
Abwicklung Wandanschluss: bis ca. 600 mm
Aufgenommene Stoffe sammeln, auf LKW des AN laden, transportieren, entsorgen, einschl. Entsorgungsgebühren
Ausführung an Attika und Wandanschlüßen

Abrechnung erfolgt nach m2
Menge: 50,000 m2

**01.09.0020 Voranstrich Decken aus Bitumenemulsion**
Voranstrich für bahnenförmige Abdichtungen, aus Bitumenemulsion, auf Decken, Untergrund Beton C 35/45
Lösungsmittelfrei, schnelltrocknend, auf den gereinigten Untergrund einschl. aller An- und Abschlüsse streichen oder spritzen und durchtrocknen lassen.
Verbrauch ca. 0,2 - 0,3 l/m2
Menge: 156,000 m2

**01.09.0030 Voranstrich Attika, Wandanschluß**
Voranstrich für bahnenförmige Abdichtungen, aus Bitumenemulsion, an angrenzende Bauteile ,im Bereich von Attika und Wandanschlüße auf Decken
Untergrund Beton C 35/45
Auftragshöhe von OK Rohdecke bis Vorderkante Attika
Abwicklung Attika bis 800 mm
Abwicklung WA bis 600 mm
Lösungsmittelfrei, schnelltrocknend, auf den gereinigten Untergrund einschl. aller An- und Abschlüsse streichen oder spritzen und durchtrocknen lassen.

Abrechnung erfolgt nach m2
Menge: 50,000 m2

**01.09.0040 Dampfsperre: Elastomerbitumenbahn, 1-lagig**
Dampfsperre als Elastomerbitumenbahn nach DIN EN 13 970,
oberseitig und unterseitig feinbestreut, mit hohem Diffusionswiderstand und großer Durchtrittfestigkeit
Trägereinlage: Aluminium Polyester und Glasvlies
Ausführung: 1-lagig
Dicke: d = 2,5 mm
liefern und vollflächig in Heißbitumen auf den Untergrund mittels Wickelkern, fachgerecht und vollfläching aufbringen/aufkleben,
Naht- und Stoßüberdeckungen > 8 cm dicht verkleben.
Stöße versetzt anordnen.
Im Bereich von An- und Abschlüssen sowie Dachdurchdringungen ist die Bahn luftdicht anzuschließen.
Menge: 156,000 m2

**01.09.0050 Randabschluss WA, Dampfsperre, Abwicklung bis 600 mm**
Hochführen der vor beschriebenern Dampfsperre an Wandanschlüssen
Abwicklung: ca. 600 mm
Verarbeitung wie vor beschrieben,
inkl. mechanischer Befestigung und fachgerechter Anschluß an Dampfsperre aus der Fläche
inkl. Klemmprofil

Abrechnung erfolgt nach lfm
Menge: 16,000 m

**01.09.0060 Randabschluss Attika, Dampfsperre, Abwicklung bis ca. 800 mm**
Hochführen der vor beschriebenen Dampfsperre an Randanschlüssen und Attika
Ausführung bei Attika bis Vorderkante Attikabohle
Randabschluss Attika
Abwicklung: ca. 800 mm
Verarbeitung wie vor beschrieben
inkl. mechanischer Befestigung und fachgerechter Anschluß an Dampfsperre aus der Fläche

Abrechnung erfolgt nach lfm
Menge: 35,000 m

**01.09.0070 Hochzug/Klemmprofil Eckausbildung, alle Bereiche**
Zualge zu vor beschriebenen Hochzügen und Klemmprofil für die Ausbildung von Ecken im System inkl. aller Zuschnitt und Anpassarbeiten
Abrechnung erfolgt nach Stück
Menge: 4,000 St

**01.09.0080 Polyurethan-Hartschaumdämmplatten (PIR), 1-lagig, D=180 mm**
*** wie Position 01.06.0100
Ausführung auf Verbinderdach OG1
Liefern und fachgerechtes Verlegen von Polyurethan-Hartschaumdämmplatten (PIR) nach DIN EN 13165, beidseitig alukaschiert,
Plattengröße: je nach Hersteller
Baustoffklasse: Klasse E nach DIN EN 13501-1
(bzw. B2 nach DIN 4102-1)
Anwendungstyp: DAA dh nach DIN 4108-10
Deckschicht: beidseitig diffusionsdichte Aluminiumfolie

Verlegung: 1-lagig,
Dicke: 180 mm

Die Verlegung erfolgt im Verband auf Dampfsperre.
Die Platten sind fugendicht und versetzt zu verlegen. Zuschnitte können vor Ort mit der Handkreissäge, Fuchsschwanz oder Messer (aufgedrucktes Schnittraster beachten) passgenau angebracht werden
Menge: 116,000 m2

**01.09.0090 Wärmedämmschicht Steinwolle, d=180 mm, einlagig, A1 1000°C**
Wärmedämmung aus Steinwolle-Dachdämmplatten mit
hoch verdichteter, lastverteilender Oberlage und elastischer Unterschicht. Die harte Oberseite ist zur Verlegung nach oben hin gekennzeichnet.

WLG (Nennw.): Lambda= 0,037 W/(m K) nach DIN EN 13162
WLG (Bemessungsw.): Lambda = 0,038 W/(m K) nach DIN 4108-4
Brandverhalten: Nichtbrennbar, Euroklasse A1
nach DIN EN 13501-1, Schmelzpunkt > 1000 Grad C
Anwendung: DAA nach DIN 4108-10,
für erhöhte mechanische Beanspruchungen
(z. B. extensiv begrünte Dächer, Kiesauflast
Dicke: 180 mm, einlagig
inkl. Lieferung und fachgerechter Verlegung
Ausführung: als 2,5 m Streifen im Anschluß an den Neubau
Menge: 40,000 m2

**01.09.0100 Senkrechte Wärmedämmschicht WA, Steinwolle 140 mm, H ca. bis 35 cm**
Liefern und fachgerecht verlegen einer senkrechten Wärmedämmschicht im Anschluss an aufgehende Bauteile
Material: Steinwolle, im Bereich Übergang zum Neubau
Steinwolldämmung wie vor beschrieben
Brandverhalten: Nichtbrennbar, Euroklasse A1
nach DIN EN 13501-1, Schmelzpunkt > 1000 Grad C
Dicke: ca. 140 mm, einlagig
Höhe bis ca. 35 cm
inkl. seitlicher Übergang an Attika mit Dicke 80 mm,
ca. 5,00 m (in Positionsmenge enthalten)

inkl. aller Zuschnitt- und Anpassarbeiten, sowie ev. erforderl. Schrägschnitte

Ausführung: im 2,5 m Streifen im Anschluß an den Neubau
Abrechnung erfolgt nach lfm
Menge: 21,000 m

**01.09.0110 Senkrechte Wärmedämmschicht Attika, PIR 80 mm, H ca. bis 30-40 cm**
Liefern und fachgerecht verlegen einer senkrechten Wärmedämmschicht im Anschluss an die Attika aus Stahlbeton
Material : Polyurethan-Hartschaumplatten, PIR, DIN EN 13165,
wie vor beschrieben, jedoch senkrecht
Dicke 80 mm, einlagig
Höhe: ca. 30-40 cm
inkl. ev. erforderlicher Schrägschnitte im Übergang
Fachgerechte Befestigung an Stahlbeton-Attika inkl. aller Zuschnitt- und Anpassarbeiten

Abrechnung erfolgt nach lfm
Menge: 30,000 m

**01.09.0120 Dämmkeil PIR, 30/30 mm,**
Dämmkeil aus Polyurethan-Hartschaumplatten, PIR,
DIN EN 13165
Querschnitt ca. 30/30 mm,
Ausführung an allen aufgehenden Bereichen
(Attika und Wandanschluß)
inkl. aller Zuschnitt- und Anpassarbeiten

Abrechnung erfolgt nach lfm
Menge: 30,000 m

**01.09.0130 Dämmkeil Steinwolle, 30/30 mm, nicht brennbar**
Dämmkeil aus Steinwolle, nichtbrennbar, Euroklasse A1 nach DIN EN 13501-1
Querschnitt ca. 30/30 mm,
Ausführung im Anschluß an den Neubau
inkl. aller Zuschnitt- und Anpassarbeiten

Abrechnung erfolgt nach lfm
Menge: 21,000 m

**01.09.0140 Dachabdichtung 2-lagig Bitumenbahnen, Wurzelschutz**
*** wie Position 01.06.0170
Ausführung auf Gründach extensiv 1.OG Verbinderdach

Abdichtung von Dächern, DIN 18531-1 und DIN 18531-3,
Anwendungsklasse K2 für gefälleloses Dach auf Stahlbetondecke, normal entflammbar B2 "harte Bedachung" liefern und fachgerecht verlegen einer 2-lagigen Bitumenabdichtung bestehend aus:

- Untere Lage als elastomerbitumen-Kaltselbstklebebahn nach DIN EN 13707 und DIN EN 13969
Dicke: ca. 3,5 mm
oberseitig: folienkaschiert
unterseitig: Kaltselbstklebebitumen mit Abziehfolie
Trägereinlage: Glasgittergelege mit Glasvlies

- Oberlage als Polymerbitumen-Schweißbahn mit integriertem Durchwurzelungsschutz nach DIN EN 13707 und DIN EN 13969, mit Trägereinlage
Dicke ca. 5,2 mm
oberseitig: beschiefert, grünweiß, unterseitig: folienkaschiert
Trägereinlage: Polyesterverbund (KTP) 300 g/m²
Wurzel- und rhizombeständig gemäß FLL-Richtlinien
Menge: 156,000 m2

**01.09.0150 Abdichtung Hochzug im Bereich Stb-Wand, Abwickl. ca. 60-70 cm**
Hochführen beider Abdichtungslagen über die senkrechte Dämmung gezogen als Anschluß an aufgehendenBauteilen
inkl. fachgerechter Befestigung/Verklebung und Anschluß an Abdichtungslagen aus der Fläche,
mit Nahtüberdeckung mind. 8 cm,
Leistung inkl. aller Zuschnitte und Anpassarbeiten.
Abwicklung: ca. 60-70 cm
siehe Detailzeichnungen: DA-362,
1-OG SN Verbinderdach

Abrechnung erfolgt nach lfm Anschluß
Menge: 15,000 m

**01.09.0170 Abdichtung Hochzug im Bereich Attika, Abwickl. ca.110 cm**
Hochführen beider Abdichtungslagen bis über die Holzbohle der Attika gezogen inkl. fachgerechter Befestigung/Verklebung und Anschluß an Abdichtungslagen aus der Fläche,
mit Nahtüberdeckung mind. 8 cm,
Leistung inkl. aller Zuschnitte und Anpassarbeiten.
Abwicklung: bis ca. 110 cm
siehe Detailzeichnungen: DA-362, 1-OG SN Verbinderdach

Abrechnung erfolgt nach lfm Anschluß
Menge: 35,000 m

**01.09.0180 Eckausbildungen Hochzüge 2-lagige Abdichtung**
Zualge zu vor beschriebenen Hochzügen der 2-lagigen Abdichtung inkl. Klemmprofil für die Ausbildung von Ecken im System inkl. aller Zuschnitt und Anpassarbeiten

Abrechnung erfolgt nach Stück
Menge: 4,000 St

**01.09.0190 Eindichten Hauptablauf, DN 50, Ablauf bauseits**
Fachgerechtes Andichten beider Abdichtungslagen an bauseitigen Dacheinlauf, Ausführung mit Klebe-Flansch,
Attika Hauptablauf bei Druckströmung
inkl. Ausschnitt und Anpassung aller angrenzenden Schichten
Größe: ca. DN 50
Ausführung gem. Detail DA-362 1-OG GR Verbinderdach
Ablauf bauseits über TGA

Abrechnung nach Stück
Menge: 1,000 St

**01.09.0200 Eindichten Attika Notablauf, DN 100, Ablauf bauseits**
Fachgerechtes Andichten beider Abdichtungslagen an bauseitigen Dachablauf, Ausführung mit Klemm-Flansch,
Attika Notablauf Freispiegelentwässerung
inkl. Ausschnitt und Anpassung aller angrenzenden Schichten
Größe: ca. DN 100
Ausführung gem. Detail DA-362, 1-OG GR Verbinderdach
(Regeldetail Speier Notentwässerung)
Ablauf bauseits über TGA

Abrechnung nach Stück
Menge: 1,000 St

**01.09.0210 Wärmedämmblock für Attika-Ab-und-Notabläufe**
Wärmedämmblock passend für vor beschriebene
Attikaabläufe, aus Styropor, Baustoffklasse B2
WLG: 0,35
Abmessung je nach System des Ablaufs
liefern und fachgerecht einbauen.
Menge: 2,000 St

**01.09.0220 Ausstopfen Attikadurchbruch mit Mineralwolle**
Ausstopfen der Wanddurchführungen nach Montage der Regenablaufrohre und Notüberläufe im Attikabereich mit Mineralwolle. Verbleibende Fugen oder Hohlräume sind umlaufend mit quellfächigem Dichtband (Quellband) dauerhaft wasserhemmend zu verschließen, einschließöich aller erforderlichen Anpassungs- und Befestigungsarbeiten.
Rohbauöffnung:
Durchmesser:  d = 250 mm, Tiefe = 300 mm
Durchmesser Rohr 50-100 mm
Menge: 2,000 St

**01.09.0230 Attikabohle d= 40 mm, Breite bis ca. 465 mm, Anschl. Bestand**
Attikabohle zur Befestigung der Attikaverblechung
Breite bis ca. 465 mm,
Dicke 40 mm,
Materiall: Holzwerkstoffplatte wasserfest verleimt
Längsseite ca. 1 cm gefasst
im 2% Gefälle zur Dachseite durch Keile zwischen Bohle und Verklotzung, Verklotzung KVH ca. alle 62.5 cm,
H = ca. 80 mm, Dimensionierung nach stat. Erfordernis
Fachgerechte Befestigung auf Attikakrone
inkl. aller dafür erforderlicher Befestigungsmittel, sowie aller Zuschnitt- und Anpassarbeiten.
Menge: 15,000 m

**01.09.0240 Attikabohle d= 40 mm, Breite bis ca. 600 mm, seitliche Aufkantung**
Attikabohle zur Befestigung der Attikaverblechung
Breite bis ca. 600 mm,
Dicke 40 mm,
Materiall: Holzwerkstoffplatte wasserfest verleimt
Längsseite ca. 1 cm gefasst
im 2% Gefälle zur Dachseite,
durch Keile zwischen Bohle und Verklotzung,
Verklotzung KVH ca. alle 62,5 cm,
H = ca. 80 mm, Dimensionierung nach stat. Erfordernis
Fachgerechte Befestigung auf Attikakrone inkl. aller dafür erforderlicher Befestigungsmittel, sowie aller Zuschnitt- und Anpassarbeiten.
Menge: 21,000 m

**01.09.0250 Attika, Alu, 3 mm, Zuschnitt ca.1200mm, 2-tlg., mehrfach gekantet**
Attikaabdeckung aus Aluminium DIN EN 485 und DIN EN 507,
2-teilig, mit Stehfalzaufkantung im Anschlkußbereich Bestand
Dicke Attikablech: ca. 3 mm
bzw. nach statischen Erfordernissen,
Untersichtsfläche, ca. 70% der Breite, mit Antidröhnbeschichtung,
Farbton: Leichtbronze eloxiert, E6/C31
bzw. nach Bemusterung und Wahl des AG
Zuschnittbreite ca. 1200 mm, mehrfach gekantet, zusätzlich beidseitig mit Tropfkante als Falz, Nahtausbildung gestoßen und abgedeckt, verdeckt befestigen mit Vorstoßblechen, Untergrund Holz, mit Gefälle, sowie inkl. Stehfalzaufkantung im Bereich des Übergangs zum Bestand
inkl. Unterkonstruktion als Klemmhalter und Haltevorrichtung
Neigung ca. 3°
Gefälle zur Dachinnenseite
einschl. Sicherheitsabdeckung zum Schutz des darunter liegenden Bauteils aus Polyvinylchlorid (PVC-P) DIN EN 13956, bitumenverträglich, Dicke 1,2 mm.
gem Detail DA-362,
Temporäre Maßnahmen bis Ausführung BA2 Haus 1+2
Menge: 15,000 m

**01.09.0260 Attika, Alu, 3 mm, 60/730/160 mm, seitliche Aufkantung**
Attikaabdeckung aus Aluminium DIN EN 485 und DIN EN 507,
Dicke Attikablech: ca. 3 mm
bzw. nach statischen Erfordernissen,
Untersichtsfläche, ca. 70% der Breite, mit Antidröhnbeschichtung,
Farbton : Leichtbronze eloxiert, E6/C31
nach Bemusterung und Wahl des AG
Maße: 60/730/160 mm
mehrfach gekantet, zusätzlich beidseitig mit Abkantungen
Nahtausbildung gestoßen und abgedeckt, verdeckt befestigen mit Vorstoßblechen, Untergrund Holz, mit Gefälle,
inkl. Unterkonstruktion als Klemmhalter und Haltevorrichtung
Neigung/Gefälle ca. 5°
Gefälle zur Dachinnenseite
einschl. Sicherheitsabdeckung zum Schutz des darunter liegenden Bauteils aus Polyvinylchlorid (PVC-P) DIN EN 13956, bitumenverträglich, Dicke 1,2 mm.
siehe hierzu:
Detail DA-362,
1-OG SN Verbinderdach - Dachablauf
Menge: 21,000 m

**01.09.0270 Ausführung von Anschlüssen/Ecken als Übergang**
Ausführung der Übergänge der Attikaverblechung zwischen den beiden Attikaverianten in Ecken und Anschlüssen, Ecken als Formteil bzw. auch als anzupassendes Sonderteil, wie auch der Anschluß an aufgehende Bauteile.
Abrechnung erfolgt als Stück
inkl. aller Zuschnitt- und Anpassarbeiten, zusätzlicher Kantungen, Verfugungen, sowie aller Befestigungen inkl. sämtlicher Zubehörteile.
Menge: 4,000 St

**01.09.0280 Flüssigabdichtung WA-Anschl. Fassade, bis 35 cm**
*** wie Position 01.06.0270
Liefern und fachgerechtes Hochführen und Anschließen an Stahlwinkel zur Fassadenbefestigung und Dampfsperrbahn im Bereich der Fassade und Türelementen etc.,
mit Flüssigabdichtung gem. DIN 18531 und 18533,
wie in genannter Position in vollem Umfang beschrieben.
jedoch Ausführung im Übergangsbereich Verbinderdach

inkl. säubern der Untergründe (Dampfsperrbahn und Metall) inkl. der jeweils passenden Grundierung als Fugenabdichtung zu den Fassadenelementen inkl. aller Eckausbildungen und sonstiger Zusatzleistungen, Schraubenköpfe mit Epoxidharzmörtel egalisieren, etc. als komplette Leistung, Hochführung in unterschiedlichen Bereichen gem. Planung

Abwicklung/Zuschnitt: bis ca. 35 cm
und jeweils nach Erfordernis um eine fachgerechte Ausführung zu gewährleisten,

Abrechnung erfolgt nach lfm Anschluß
siehe Detail IHKS-H4-ARC-5-DT-DA-362
1-OG SN Verbinderdach / Fassade M 1:20
Menge: 16,000 m

### Titel 02 Sonstige Leistungen

#### 02.01 Sonstige Leistungen

**02.01.0010 Bestandsunterlagen**
Einweisung des Bedienungspersonals
Übergabe folgender Unterlagen an den AG (3-fach):
- Mängelfreie Abnahme-, Prüf- und Genehmigungsunterlagen einschließlich der Protokolle
- Bedienungs-, Betriebs- und Wartungsanweisungen
- Anlage- und Funktionsbeschreibungen, Übersichpläne sowie Produkt- und technische Datenblätter
- Listen über vorzuhaltende Ersatzteile und spezielle Hilfsmittel sowie deren Bezugsquellen
- Reinigungs- und Pflegeempfehlungen
- Fabrikatsliste und Lieferantenverzeichnis
- Bestandspläne mit Positionsnummern, Übersichtspläne und dergleichen (DIN-gerecht) Papier DIN A4, im Ordner dreifache Ausfertigung.
- Bestandspläne wie vor beschrieben, jedoch als cad-file im Format *.dwg und *.pdf. Die Struktur der Ausführungspläne muss beibehalten werden, insbesondere die Layerstruktur, externe Referenzen, Zeichnungseinheit, Einfügepunkt und Dateinamenskonvention

Abrechnung erfogt per Stück als komplette Bestandsunterlage.
Menge: 1,000 St

**02.01.0020 Dokumentation/Prüfung Übergabe TGA-Einbauteile**
Erstellen einer Dokumentation und Prüfung
aller gelieferten Einbauteile für die Dachentwässerung, die vom AN TGA geliefert und dem Dachabdichter zum Einbau übergeben worden sind.
Zu dokumentieren sind:
- Tag der Übergabe, von wem wurde übergeben ggf. mit Unterschrift
- Produkt- und Typangabe
- Anzahl, (ev. mit Dachflächenzuordnung)
- Zustand: z. B. Original Verpackt inkl. aller Kleinteile etc.

Was wird übergeben:
- Dachgullys Flachdach, Hauptabläufe z. B. Loro-DRAINJET
  Druckstömung, Serie 49 oder ähnlicher Art
- Attika Notabläufe, Freispiegelentwässerung,
  z. B. Loro RAINSTAR, Seríe 79, mit Speier, oder ähnlicher Art
- Attika Hauptablauf, Druckströhmung,
- Rohrdurchführungen durch Attika
- Schwanenhals

Abrechnung erfolgt pauschal als 1 Stück Dokumentation TGA-Einbauteile
Menge: 1,000 St

**02.01.0030 Werk- und Montageplanung, Nachweis Eignung gefälleloses Dach**
Erstellung der Werk- und Montageplanung für:
- Gefälledämmpläne aller Dachflächen sowie Planung von insbesondere Systemdämmplatten bestehend aus Eck-/Rand- und Mittelplatten angepasst an die Flächengeometrie, jeweils mit Nachweis der bauphysikalischen Anforderungen inkl. Nachweise der Hersteller mit bauaufsichtlichen Zulassungen und Bemessungswerten nach DIN 4108-4
- Sonderelemente Rohre Entwässerung und Geometrie mit Einteilung der Schare
- Oberlicht, Klappe RWA z. B. an Aufzugsschacht, Zargen umlaufend um Dachdurchdringungen
- sowie alle Art von Verblechungen, z. B. in Form von Attiken, Anschluß- und Übergangsverblechungen etc.

Die Planungsunterlagen sind den ArchitektInnen und der Bauphysik des AG zur Genehmigung und Weiterleitung vorzulegen.

- Prüffähige Unterlagen zur Freigabe für die Fertigung sind mind. 2x zur Korrektur, je nach Vollständigkeit der Zeichnungen, vorzulegen bzw. einzustellen.

Die digitalen Unterlagen sind in das Projektkommunikationssystem des AG einzustellen.

Abrechnung pauschal für alle erforderlichen im LV beschriebenen Bereiche.

Der Bieter hat folgende Nachweise in Textform vorzulegen, bei Angebotsabgabe, jedoch spätestens bei Nachforderung binnen 6 Kalendertage nach Aufforderung:

1. Nachweis: Eignung der angeboteten Materialien/Produkte (Aufbau inkl. Wärmedämmplatten - PIR und Steinwolle) für Ausbildung der Dachflächen in gefälleloser Ausführung.

2. Nachweiß der Wärmedämmanforderungen:
WLG und Dämmstärken für:
- Polyurethan-Hartschaumdämmplatten (PIR)
- Steinwolledämmplatten, A1

Abrechnung erfolgt per Stück als pauschale Leistung
Menge: 1,000 St

**02.01.0040 Prüfstellen Flachdach**
Dachfläche der Flachdächer auf Anordnung durch die Bauleitung des AG zur Prüfung öffnen und nach Prüfung wieder fachgerecht verschließen.
Abmessung: 30 x 30 cm
Menge: 5,000 St

**02.01.0050 Gewährleistungsverlängerung auf 10 Jahre**
Verlängerung der vertraglichen Gweährleistung auf 10 Jahre.
Abrechnung als 1 Stück für vor beschriebene Dachabdichtungsleistungen, alle Dächer
Menge: 1,000 St

**02.01.0060 Dach-Dichtigkeitsprüfung mittels Impulsstromverfahren**
Dach-Dichtigkeitsprüfung mittels Impulsstromverfahren (EFVM)
für alle begrünten und genutzten Dachflächen.

Dichtigkeitsprüfung der fertiggestellten Dachabdichtung mittels elektronischem Impulsstromverfahren (EFVM / Elektroimpulsverfahren) zur zerstörungsfreien Lokalisierung von Leckagen in der Abdichtungsebene.

Die Prüfung ist von einem hierfür qualifizierten Fachunternehmen mit kalibriertem Messsystem durchzuführen. Sämtliche Dachflächen einschließlich Anschlüsse, Durchdringungen, Attiken, Dachabläufe und sonstiger Einbauteile sind in die Untersuchung einzubeziehen.

Leistungsumfang:
- Vorbereitung der Prüfbereiche.
- Durchführung der elektronischen Leckageortung nach dem Impulsstromverfahren.
- Eindeutige Kennzeichnung festgestellter Fehlstellen vor Ort.
- Dokumentation der Prüfergebnisse mit Dachaufsichtsskizze bzw. Bestandsplan.
- Fotodokumentation der festgestellten Leckagen.
- Übergabe eines Prüfprotokolls mit Lage, Anzahl und Beschreibung der festgestellten Schadstellen.

Die Prüfung ist auf der fertigen Dachabdichtung vor Aufbringen von Schutz-, Nutz- oder Begrünungsaufbauten durchzuführen. Die Dachfläche muss zum Prüfzeitpunkt zugänglich und frei von Beeinträchtigungen sein.

Abrechnung:
Nach tatsächlich geprüfter Dachfläche.
Menge: 1030,000 m2

#### 02.02 Stundenlohnarbeiten

*Hinweis: Verrechnungssätze für Löhne*
Die Verrechnungssätze für die nachstehenden Lohn- und Berufsgruppen sind unaufgegliedert anzubieten.
In ihnen sind enthalten:
- Lohn- und Gehaltskosten,
- Lohn- und Gehaltsnebenkosten,
- Sozialkosten einschließlich Sozialkassenbeiträge,
- Gemeinkostenanteile,
- Gewinn.
Zuschläge zu den Verrechnungssätzen für vom Auftraggeber angeordnete oder zu vertretende Nacht-, Sonn tags-, Feiertags- und Mehrarbeit (Überstunden) sind gesondert nachzuweisen; sie werden in Höhe der tariflichen Vereinbarung vergütet. Für Nacht-, Sonntags- und Feiertagsarbeit wird als Zuschlag nur der Beitrag zur gesetzlichen Unfallversicherung vergütet. Für Mehrarbeit werden zusätzlich die Sozialkosten vergütet. Beschäftigt der Bieter bei einer der nachstehenden Lohn-/Berufsgruppen keine Arbeitskräfte, hat er dies anzugeben und statt dessen den Einsatz möglichst gleichwertiger Arbeitskräfte anzubieten.

**02.02.0010 Bauvorarbeiter/-in Stundenlohnarbeiten sämtliche Kosten/Zuschläge**
Bauvorarbeiter / Obermonteur
Stundenlohnarbeiten sämtliche Kosten/Zuschläge
Menge: 10,000 h

**02.02.0020 Baufacharbeiter/-in Stundenlohnarbeiten sämtliche Kosten/Zuschläge**
Baufacharbeiter
Stundenlohnarbeiten sämtliche Kosten/Zuschläge
Menge: 10,000 h

**02.02.0030 Bauwerker/-in Stundenlohnarbeiten sämtliche Kosten/Zuschläge**
Bauwerker/Helfer
Stundenlohnarbeiten sämtliche Kosten/Zuschläge
Menge: 10,000 h

**02.02.0040 Zusätzliche An-/Abfahrten**
An- und Abfahrten für zusätzliche oder nachträgliche Leistungen zur bereits ausgeschriebenen Leistung werden gesondert vergütet
Abrechnung erfolgt pauschal nach Stück
Menge: 5,000 St
